# Ostra-Allee - Malergäßchen bis Maxstraße
Angebotsaufforderung (GAEB DA XML 3.2, DA83)
Projekt: 2027_Ostra-Allee
Währung: EUR
Auftraggeber: Dresdner Verkehrsbetriebe AG, Trachenberger Straße 40, 01129 Dresden, D
Erstellt mit: GXML Toolbox V3.3 R20230829, iTWO_64 V25.0.558, 22.09.2026

## 1 Gleis- und Tiefbau
Datum: 22.09.2026

### Bereich 0 Allgemeine Leistungen

#### Abschnitt 0.1 Baustelleneinrichtung, -sicherung und -räumung

**0.1.10 Baustelle einrichten*Zufahrt herst.AN**
*** Pauschalposition
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen werden nicht
mit dieser Pauschale, sondern mit den Einheitspreisen
der betreffenden Teilleistungen vergütet. Soweit nicht
für bestimmte Leistungen für das Einrichten der Baustelle gesonderte Positionen im Leistungsverzeichnis
enthalten sind, gilt die Pauschale
für alle Leistungen sämtlicher Abschnitte des Leistungsverzeichnisses.

Der AG kann dem AN keine gesicherten Flächenverfügbarkeiten in Aussicht stellen. In die Pauschale sind daher sämtliche eigene Aufwendungen des AN einzupreisen, welche anlässlich der Suche und Sicherung geeigneter Flächen inkl. Mieten, Pacht, Gebühren
sowie für die Absicherung und Absperrung eben dieser (z.B. Bauschranken und -zäune, Maßnahmen der Sicherheit und des Diebstahlschutzes) notwendig sind.
Zufahrt nach Wahl des AN herstellen und nach Beendigung
der Baumaßnahme entfernen. Ursprünglichen Zustand wieder herstellen.
Menge: 1,000 psch

**0.1.20 Baustelle räumen Sämtl. LV-Abschn.**
*** Pauschalposition
StL-Nr. 1910111201
Baustelle von allen Geräten, Anlagen, Einrichtungen und
dgl. räumen. Benutzte Flächen und Wege entsprechend dem
ursprünglichen Zustand herrichten. Soweit nicht für
bestimmte Leistungen für das Räumen der Baustelle gesonderte Positionen im Leistungsverzeichnis enthalten
sind, gilt die Pauschale
für alle Leistungen sämtlicher Abschnitte des Leistungsverzeichnisses.
Menge: 1,000 psch

**0.1.30 Baustellenbeleuchtung**
StL-Nr. 26900017
Beleuchtungsanlage für die Arbeiten in den Nachtstunden
liefern, betriebsbereit aufbauen, einschließlich aller
Hilfs- und Betriebsmittel, betreiben und nach
Beendigung der Bauarbeiten wieder aus dem Baustellenbereich entfernen.
Abrechnungsrundlage ist die Betriebsdauer der Anlage.
Menge: 68,000 h

**0.1.40 Verkehrssicherungen**
*** Pauschalposition
Dem Auftragnehmer obliegt die Überwachung und Kontrolle der unmittelbaren Baustellenabsicherung des Baufelds und direkt damit verbundener vom AN genutzter Flächen wie Baustellenzufahrtswege, technologische Flächen oder BE-Flächen.

Diese umfasst neben der täglichen Kontollpflicht der Einrichtungen zur Verkehrssicherung auch die Pflicht, Abweichungen, Mängel, Zerstörungen oder Änderungen dieser Einrichtungen direkt an die beauftragte Sicherungsfirma oder über die örtliche Bauüberwachung der DVB AG an die Sicherungsfirma zu melden. Die Kontrollen sind zu dokumentieren und die Dokumente dem AG zu überreichen.

Die Ausführung des Gewerks der Baustellen- und Verkehrssicherungsleistung wird vom Auftraggeber gesondert beauftragt und ist nicht Bestandteil dieser Ausschreibung.
Dem AN Gleisbau obliegt die fortlaufende Koordinierung des Gewerks mit dem Bauablauf.

Die Aufwendungen in diesem Zusammenhang werden mit dieser Pauschale abgegolten.
Menge: 1,000 psch

**0.1.50 Beweissicherung Sachverst.*inner.außerh.Bauf Anlieger digital**
*** Pauschalposition
StL-Nr. 269000101105
Beweissicherung vor Beginn der Bauarbeiten durchführen.
Zur Durchführung der Beweissicherung ist ein
öffentlich bestellter und vereidigter Sachverständiger
für Schäden an Gebäuden zu binden.
Eine Liste der zugelassenen Gutachter ist im
bundesweiten Sachverständigenverzeichnis der IHK
abrufbar: http://svv.ihk.de
Erfassen des Zustandes der Straßen,
Wege, Grünflächen und Gehölze sowie sonstiger Einbauten
(Verkehrszeichen usw.) und der angrenzenden Grundstücksbegrenzungen sowie Fassaden, die lt. Projekt bzw.
vom AN zur Benutzung vorgesehen sind, im Beisein des
jeweiligen Grundstückseigentümers bzw. des AG zu
dokumentieren.
Ein Übernahmeprotokoll ist anzufertigen.
Die Beweissicherungsunterlagen sind digital auszufertigen und dem jeweiligen Grundstückseigentümer,
dem AG und der Bauleitung des AG zu übergeben.
Nach Beendigung der Arbeiten muss eine Abnahme der
in Anspruch genommenen Flächen erfolgen.
Menge: 1,000 psch

**0.1.60 Fotodokumentation Bauumfang Deckenschluss vor Baubeginn außerhalb des Gleisbereichs auf Grund Fahrbahnschäden**
*** Pauschalposition
Um trotz vorhandener Fahrbahnschäden außerhalb des Gleisbereichs einen fachgerechten Anschluss an die vorhandene Fahrbahn herstellen zu können, wurde am 09.06.2026 ein Aufmaß durch den AG erstellt, das der vorliegenden Planung als Grundlage dient.
Demzufolge weicht die geplante Breite des Gleisrandbereichs weit überwiegend von der Regelbreite ab. Weiterhin sind teilweise mehrfach vorhandene Fugen für die Aufbruchbreite zu berücksichtigen - der Abstand neue Fuge zu vorhandenen Fugen soll auf Forderung der Straßeninspektion mindestens 45 bis 50 cm betragen.

Da bis Beginn der Arbeiten weitere Schadbilder im Fahrbahnbereich nicht auszuschließen sind, soll vor Baubeginn eine Konkretisierung des tatsächlichen Bauumfangs im Randstreifen erfolgen.
Hierfür ist gemeinsam mit dem AG eine Begehung zur endgültigen Festlegung des Bauumfangs Deckenschluss durchzuführen. Die Terminfindung- und organisation erfolgt vorbereitend durch den AN.

Die vorgesehenen Trennschnitte sind vor Ort gemeinsam festzulegen, zu markieren (ansprühen) und vom AN in einer Fotodokumentation - auch als Beweissicherung gegenüber dem Straßenbaulastträger - festzuhalten.
Es ist darauf zu achten, dass die Fotoaufnahmen einen sichtbaren örtlichen Bezug aufweisen. Technische Hilfsmittel z.b. zur Bemaßung dürfen eingesetzt werden, um dies zu gewährleisten. Die Bezugspunkte sind in einem Plan zu verzeichnen und getroffene Festlegungen auf diese zu beziehen.
Per Anfrage kann dem AN das Aufmaß vom 09.06.2026 als Vorlage für den Plandurch den AG zur Verfügung gestellt werden.

Dem AG ist die Fotodokumentation digital sowie ein Exemplar des erstellten Plans in analoger Form zu übergeben.
Inkl. der für die Ausführung der beschriebenen Leistungen erforderlichen Aufwendungen, Betriebsmittel und Geräte.
Menge: 1,000 psch

*Hinweis: Hinweis Winterbau*
In Anbetracht des Bautermins innerhalb des ersten Quartals des Jahres ist mit einer nicht unwahrscheinlichen Ausführung der Bauleistungen unter winterlichen Bedingungen mit entsprechenden Temperaturen und Niederschlag zu rechnen.
Dadurch hervorgerufene Mehraufwendungen in der Erbringung der einzelnen Bauleistungen gemäß dieses Leistungsverzeichnisses sind in die jeweiligen Einheitspreise der Positionen einzukalkulieren.
Das Aufstellen, Vorhalten und Ab- bzw Umbau eines Witterungszeltes wird separat vergütet.

**0.1.70 Einhausung Heizung15G*außen bis-5 Grd. mehrere Umsetz.**
*** Pauschalposition
StL-Nr. 26900016991202
Witterungsschutz-Einhausung antransportieren,
aufstellen, vorhalten, betreiben und wieder entfernen.
Für 'die Ausführung der Gleisbauarbeiten
unter Winterbauverhältnissen
insbesondere zur Montage der Schienen und deren Verbindungen zueinander, der Befestigungsmaterialien und Kleineisen sowie Stopfarbeiten.
Die Vorhaltezeit ist für die gesamte Bauzeit zu kalkulieren. In dieser Zeit ist die Einhausung nach Erfordernis des Bauablaufs, nicht zuletzt anlässlich der Bauphasen ohne Bautätigkeit gemäß technologischem Erläuterungsbericht abzubauen, auf ein Zwischenlager des AN zu transportieren, dort zwischenzulagern und anschließend wieder zur Baustelle zurück zu transportieren und erneut aufzubauen.
Neben den Aufwendungen für die Vorhaltung des Zeltes ist ebenfalls Personal für dessen Betreuung sowie Sicherung während der arbeitsfreien Zeit vorzusehen.'

Größe der einzuhausenden Fläche: 'nach Wahl des AN.
Die Höhe der Einhausung richtet sich nach Art und Größe
der vom AN eingesetzten Maschinen und Geräte.'

Heizungsanlage an- und abtransportieren, auf- und
abbauen, vorhalten sowie betreiben, einschließlich
aller Betriebsstoffe.
Die Innentemperatur der Einhausung ist so zu wählen,
dass eine Temperatur der zu bearbeitenden Bauteile bzw.
Materialien von mindestens 15 Grad Celsius
gewährleistet ist.
Außentemperatur bis -5 Grad Celsius.
Je nach gewählter Bautechnologie des AN die
Einhausung für die Gesamtleistung herstellen oder
eine entsprechend kleinere Einhausung aufstellen und
mehrfach umsetzen.
Menge: 1,000 psch

#### Abschnitt 0.2 Sicherung von Einbauten

**0.2.10 Sicherung vorhand. Einbauten - m*Lageplan Material entf.**
StL-Nr. 269000299911
Schutz- und Sicherungsmaßnahmen herstellen, für die
Dauer der vertraglichen Ausführungsfrist vorhalten und
nach Beendigung der Bauarbeiten wieder aus dem
Baustellenbereich entfernen.
Art 'vorhandene Borde gegen mechanische Beschädigung und Lageveränderung sichern bzw. neu in Ortbeton setzen, falls erforderlich.'

Aus dem beigefügten Lageplan ist der Standort
ersichtlich.
Sämtliche Sicherungen nach Beendigung der Baumaßnahme
rückbauen, von der Baustelle entfernen und der
Verwertung nach Wahl des AN zuführen.
Menge: 10,000 m

#### Abschnitt 0.3 Koordinierung Vermessungsleistungen

*Hinweis: Hinweis*
Schlussvermessung inkl. laufender Bestandserfassung
der neu gebauten oder geänderten oberirdischen und
unterirdischen Anlagen der DVB AG gemäß Baubeschreibung für das gesamte Baufeld wird durch den Messtrupp der DVB AG durchgeführt.

Verbindliche Grundlagen sind die
Baubeschreibung und das ''Handbuch zu Vermessungsleistungen und digitalen Vermessungsdaten für die
Dresdner Verkehrsbetriebe AG (DVB AG)''.

Unterirdische Anlagen der DVB AG sind mind. aller 20 m
zzgl. aller Richtungswechsel zu erfassen. Wahrheitsgemäße Erfassung des Status ''lageunsicher''.
Aufgemessene Trassenabschnitte grün markieren.
Wöchentlichen Nachweis an die BÜ führen.

**0.3.10 Koordinierung Vermessungsleistungen DVB AG**
*** Pauschalposition
Der Auftragnehmer hat in Zusammenarbeit mit der ÖBÜ die
Koordinierung und den rechtzeigigen Abruf von
Vermessungsleistungen zu gewährleisten, dies betrifft u.a. auch die Erfassung der Entwässerungsleitungen zur Kastenrinne.
Menge: 1,000 psch

#### Abschnitt 0.4 Weitere Koordinierungsleistungen

**0.4.10 Koordinierung mit Fachbereichen DVB AG**
*** Pauschalposition
Koordinierung zwischen dem AN Gleisbau und allen am Bauvorhaben beteiligten Fachabteilungen der DVB AG

u.a.:
- Bauoberleitung der DVB AG, u.a. zur zeitlichen Eintaktung der Probefahrten und Schienenschleifen in den Bauablauf des AN
- Meisterbereich Gleispflege, die Funktionstüchtigkeitsprüfung der Schienen- und Gleisentwässerung betreffend
- Abfallbeauftragter der DVB AG
- Koordinierung mit der Bauleistungen mit INI01 der DVB AG inkl. Gewährung von 2 Tagen Baufreiheit auf Höhe der W35 / W1442

Die Aufwendungen hierfür werden mit dieser Pauschale abgegolten.
Menge: 1,000 psch

**0.4.20 Koordinierung Fachfirma Verkehrssicherung**
*** Pauschalposition
Koordinierung zwischen dem AN Gleisbau und der vom AG beauftragten Firma für die Ausführung und Umsetzung der Verkehrs- und Baustellenabsicherung.

Die im Rahmen der Koordinierung entstehenden Aufwände des AN Gleisbau sind in die Pauschalposition einzupreisen.
Menge: 1,000 psch

**0.4.30 Koordinierung Markierungsarbeiten**
*** Pauschalposition
Vor der Verkehrsfreigabe erfolgen im Baubereich Markierungsarbeiten in Farbe, um die während der Baumaßnahme entfernte Fahrbahnmarkierung zu erneuern bzw. zu ergänzen. Die Ausführung von Verkehrsfreigabemarkierungen wird vom AG gesondert beauftragt

Dem AN obliegt die Gewährleitung der notwendigen Baufreiheit, sowie die Koordinierung dieser Arbeiten mit dem eigenen Bauablauf.

Die Aufwendungen hierfür werden mit dieser Pauschale abgegolten.
Menge: 1,000 psch

**0.4.40 Koordinierung Stadtentwässerung Dresden**
*** Pauschalposition
Abstimmung des AN mit der Stadtentwässerung Dresden (SE DD) anlässlich absehbarer Schachtanpassungsarbeiten im Verlauf der Ostra-Allee.

Im Aufbruchbereich der Gleisbaumaßnahme der DVB AG befinden sich folgende Schächte der SE DD:
- Schacht 01F27
- Schacht 01F7

Der AN verpflichtet sich im Rahmen der Gleisbaumaßnahme zur Koordinierung und Rücksprache mit der SE DD und, falls erforderlich, gemeinsamer vor Ort-Begehung mit den zuständigen Vertretern der SE DD.

Die Aufwendungen hierfür werden mit dieser Pauschale abgegolten.

Die Ausführung baulicher Leistungen an den Schächten sind nicht Bestandteil dieser Ausschreibung.
Sofern eine Umsetzung dieser mit dem Bauablauf des AN koordiniert werden kann, erfolgt die Beautragung hierfür seitens Dritter.
Menge: 1,000 psch

#### Abschnitt 0.5 Antragstellung

**0.5.10 Arbeitsfreigabe einholen**
*** Pauschalposition
Arbeitsfreigabe der Bauleitung und dem Anlagenverantwortlichen der DVB AG einholen.

Die Einholung der Arbeitsfreigabe ist schriftlich zu dokumentieren und dem Abrechnungsaufmaß beizufügen.
Menge: 1,000 psch

**0.5.20 Arbeitsfreigabe zurückgeben**
*** Pauschalposition
Arbeitsfreigabe der Bauleitung und dem Anlagenverantwortlichen der DVB AG zurückgeben.

Die Rückgabe der Arbeitsfreigabe ist schriftlich zu dokumentieren und dem Abrechnungsaufmaß beizufügen.
Menge: 1,000 psch

**0.5.30 Schachtscheine einholen**
*** Pauschalposition
Einholung aller erforderlichen Schachtscheine vor Beginn der Bauausführung und Anzeige des Baubeginns ggü. den einzelnen Medienträgern.

inkl. aller im Zuge dessen anfallenden Aufwendungen und Gebühren.
Menge: 1,000 psch

**0.5.40 Antrag auf VAO**
*** Pauschalposition
Durch den Auftragnehmer ist sofort nach Zuschlagserteilung der Antrag zur Verkehrsraumeinschränkung (VAO) zu stellen. Erforderlich ist die Beantragung der Verkehrsrechtlichen Anordnung und der Zustimmung zur Aufgrabung/ Sondernutzung des öffentlichen Verkehrsraums. Die Anordnung ist spätestens vier Wochen vor Baubeginn zu beantragen, der detaillierte Bauablaufplan ist beizulegen.

Der Verantwortliche (Unterzeichner des Antrags auf VAO) muss dem Antrag einen Nachweis über die Eignung und Qualifikation zur Sicherung von Arbeitsstellen nach MVAS beifügen.

Die erforderlichen, mit den zuständigen Ämtern und Behörden vorabgestimmten Beschilderungspläne für die Verkehrsführung während der Bauzeit werden vom AG zur Verfügung gestellt.

Die Kosten der Verkehrsrechtlichen Anordnung sind durch den Auftragnehmer zu tragen und mit der Schlussrechnung auf Nachweis (Kostenlegung durch die Straßenverkehrsbehörde) am Auftraggeber in Rechnung zu stellen.

Der AG weist ausdrücklich darauf hin, dass ein Baubeginn je Bauabschnitt erst nach Freigabe durch die SVB erfolgen darf.

Der AG weist weiterhin darauf hin, dass der AN als Antragsteller der VAO aus behördlicher Sicht neben dem beauftragten Verkehrssicherungsunternehmen zur Teilnahme an der Abnahme der Verkehrssicherung durch die Straßenverkehrsbehörde vor Baubeginn verpflichtet ist. Es besteht eine Mitwirkungspflicht des AN zur Abstimmung der Abnahmetermine.

Die hieraus resultierenden Aufwendungen des AN werden mit dieser Pauschale abgegolten.
Menge: 1,000 psch

**0.5.50 Antragstellung für Sonn- und Feiertagsarbeit**
*** Pauschalposition
Durch den Auftragnehmer ist für die Baudurchführung an Sonn- und Feiertagen folgender Antrag zu stellen:

Antrag auf Ausnahmegenehmigung

Antrag auf Ausnahmegenehmigung, die den Arbeitnehmerschutz betrifft bei der
  Landesdirektion Sachsen
  Refarat 55, Arbeitsstätten, Bauarbeiterschutz,
  Stauffenbergallee 2
  01099 Dresden

Die Aufwendungen hierfür werden mit dieser Pauschale abgegolten.
Menge: 1,000 psch

**0.5.60 Kampfmittelbeseitigung**
*** Pauschalposition
Der AN hat Bodenuntersuchungen des Erdaushubes zur Gefahrenvorsorge zwecks Kampfmittelbeseitigung in Form baubegleitender Kampfmittelsondierung gemäß ATV DIN 18323, gegegebenfalls auch lagenweise, innerhalb der benannten Bauzeit und unter Berücksichtigung der vorgegebenen Bauabschnitte zu veranlassen bzw. durchzuführen, inkl. der Auswertung, Dokumentation und Freigabe.
Für den Einsatz sind nur Vertragsfirmen des Kampfmittel-beseitigungsdienstes Sachsen zugelassen, die die entsprechenden Voraussetzungen nach dem Sprenggesetz (Erlaubnis nach  § 7 und Inhaber vom Befähigungsschein nach § 20) besitzen.
Inkl. aller notwendigen Arbeiten, Materialien und Geräte.
Menge: 1,000 psch

### Bereich 1 Aufbruch/Aushub

#### Abschnitt 1.1 Entfernen der Straßenmarkierung

*Hinweis: Hinweis*
Sämtliche Bestandsmarkierung auf Asphalt muss vor dem Deckenaufbruch und Aufnahme der Befestigung entfernt sein und getrennt vom restlichen Aufbruchmaterial von der Baustelle entfernt werden.

*Hinweis: Längsmarkierung:*

**1.1.10 Längsmarkierung entfernen durchg.Fstr.begr.*Breite 0,12 m Plastik*a.Asphaltdecksch. Deckenerneuerung*Abf.d. Verw.zuf.**
StL-Nr. 2113100521311001
Längsmarkierung einschl. evtl. Sperrflächenumrandung
entfernen. Abgerechnet wird der entfernte Strich, bei
Doppelstrichen zwei Striche.
Durchgehender Strich als Fahrstreifenbegrenzung.
Strichbreite = 0,12 m.
Markierungsstoffart = Plastikmasse.
Auf Asphaltdeckschicht.
Entfernen für Deckenerneuerung.
Abfall aufnehmen und nach Wahl des AN verwerten.
Menge: 90,000 m

**1.1.20 Längsmarkierung entfernen Leitlinie 1 zu 1*Breite 0,12 m Plastik*a.Asphaltdecksch. Deckenerneuerung*Abf.d. Verw.zuf.**
StL-Nr. 2113100551311001
Längsmarkierung einschl. evtl. Sperrflächenumrandung
entfernen. Abgerechnet wird der entfernte Strich, bei
Doppelstrichen zwei Striche.
Unterbrochener Strich; Verhältnis Strich/Lücke 1 zu 1
als Leitlinie.
Strichbreite = 0,12 m.
Markierungsstoffart = Plastikmasse.
Auf Asphaltdeckschicht.
Entfernen für Deckenerneuerung.
Abfall aufnehmen und nach Wahl des AN verwerten.
Menge: 26,000 m

*Hinweis: Quermarkierung:*

**1.1.30 Sonstige Markierung entfernen*Breite 0,50 m Plastik*a.Asphaltdecksch. Deckenerneuerung*Abf.d. Verw.zuf.**
StL-Nr. 2113101095311001
Sonstige Markierung wie Quermarkierung, Schrägstrich
der Sperrfläche oder Parkmarkierung entfernen. Abgerechnet wird der entfernte Strich.
Markierung 'Wartelinie'

Strichbreite = 0,50 m.
Markierungsstoffart = Plastikmasse.
Auf Asphaltdeckschicht.
Entfernen für Deckenerneuerung.
Abfall aufnehmen und nach Wahl des AN verwerten.
Menge: 4,000 m

*Hinweis: Markierungszeichen:*

**1.1.40 Markierungszeichen entfernen Plastikmasse*a.Asphaltdecksch. Deckenerneuerung*Abf.d. Verw.zuf.**
StL-Nr. 21131015311001
Markierungszeichen entfernen. Abgerechnet wird die entfernte markierte Fläche. Bei Pfeil, Buchstabe, Ziffer,
Verkehrsschild und Piktogramm ergibt sich die Fläche
aus dem kleinsten umschließenden Rechteck.
Markierungsstoffart = Plastikmasse.
Auf Asphaltdeckschicht.
Entfernen für Deckenerneuerung.
Abfall aufnehmen und nach Wahl des AN verwerten.
Menge: 13,000 m2

#### Abschnitt 1.2 Aufbruch Pflastermonolith

**1.2.10 Trennschnitt in Pflaster Naturstein (Pflastermonolith), in Bettungskleber gesetzt**
Natursteinpflasterdecke schneiden.
Pflaster (Pflastermonolith) in Bettungskleber gesetzt.
Trennschnitte geradlinig ausführen,
längs und quer zur Fahrbahnachse
entsprechend dem Lageplan,
15 cm bis 20 cm tief,
in Fuge und durch Granitpflastersteine ausführen.
Beim Schnitt an vorhandener Pflasterfuge orientieren,
jeweils hälftig in Fugen und in Natursteinen.
Auf vorhandene Einbauten dabei achten (PVC-Rohre u.a.).
Einbauten vorsichtig und ohne Beschädigung freilegen.
Anschlüsse zur Wiederverwendung sichern.
Verbleibende Pflasterreihen von Anhaftungen säubern.
Inkl. aller erforderlichen Arbeiten, Materialien und Geräte.
Menge: 20,000 m

**1.2.20 Natursteinpflasterdecke aufnehmen Kantenl. ü. 12 cm n. Unterlagen AG**
StL-Nr. 23115002399902
Natursteinpflasterdecke aufnehmen. Aufnehmen der Tragschicht wird gesondert vergütet.
Abmessung = Pflasterstein mit Kantenlänge über 12 cm.
Pflasterstein 'aus Naturstein'

Mit Fugenfüllung 'Fugenkleber'

Bettung aus '4-5 cm Bettungskleber,
inkl. restloser Entfernung der Bettung der Pflastermonolithdecke bis OK Betontragschicht.
AVV-Abfallschlüssel 170904, gemischte Bau- und
Abbruchabfälle.
Inkl. Entfernen des restlichen Materials der Randfuge.'

Steine und übriges Aufbruchgut nach Unterlagen des AG
fördern und beseitigen. Entsorgen wird gesondert
vergütet.
Menge: 50,000 m2

**1.2.30 Transport von Ausbaumaterial Bauabfälle*Entsorgungsanlage Wiegeschein**
StL-Nr. 26900160711109
Ausbaumaterial aus vorheriger LV-Position
transportieren.
Beim Transport von Abfällen ist die entsprechende
Transportgenehmigung erforderlich und vor dem Transport
dem AG vorzulegen.
AVV-Abfallschlüssel 170904, gemischte Bau- und Abbruchabfälle,
zur Entsorgungsanlage transportieren.
Abgerechnet wird nach bestätigten Wiegescheinen.
Transportentfernung 'bis 40 km'
Menge: 25,000 t

**1.2.40 Entsorgung von Ausbaumaterial Bauabfälle*Nachweis./EVN AN**
StL-Nr. 2690016571000109
Ausbaumaterial aus vorheriger LV-Position nachweislich
im Auftrag des AG entsprechend dem Kreislaufwirtschaftsgesetz und der LAGA entsorgen
(Verwertung oder Beseitigung).
Bis dahin verbleibt dieses im Eigentum des AG.
AVV-Abfallschlüssel 170904, gemischte Bau- und Abbruchabfälle,
Die Nachweisführung hat gemäß den gesetzlichen
Bestimmungen (Nachweisverordnung) zu erfolgen.
Die Nachweise sind nach konkreter Entsorgung
unverzüglich und chronologisch zusammengestellt
dem AG zu übergeben. Sie sind Grundlage jeglicher
Abrechnung. Die Einholung der Abnahmebedingungen der
Abfallentsorgungsanlage sowie der Annahmeerklärung(EVN)
obliegt dem AN.
Abgerechnet wird 'nach bestätigten Wiegescheinen.
Die Nachweise (Begleit-, Übernahme- oder Wiegescheine) über die erfolgten Entsorgungen, sind dem AG innerhalb von 3 Werktagen zu übergeben. Sie sind Grundlage jeder Abrechnung.'
Menge: 25,000 t

#### Abschnitt 1.3 Asphaltaufbruch

**1.3.10 Asphaltbefestigung trennen Anbauber. längs*schneiden Dicke ü. 12-18 cm**
StL-Nr. 231130381104
Asphaltbefestigung geradlinig trennen.
im Anbaubereich längs zur Fahrbahnachse
Trennen durch Schneiden.
Dicke der Asphaltbefestigung über 12 bis 18 cm.
Menge: 86,000 m

**1.3.20 Asphaltbefestigung trennen Anbauber. quer*schneiden Dicke ü. 12-18 cm**
StL-Nr. 231130382104
Asphaltbefestigung geradlinig trennen.
im Anbaubereich quer zur Fahrbahnachse,
Trennen durch Schneiden.
Dicke der Asphaltbefestigung über 12 bis 18 cm.
Menge: 7,000 m

**1.3.30 Asphaltbefestigung aufnehmen Fahrbahn*Dicke ü. 12-18 cm Tiefe ü. 10-20 cm**
StL-Nr. 2311302810402099
Asphaltbefestigung aufbrechen und aufnehmen.
Fläche = Fahrbahn.
Dicke der Asphaltbefestigung über 12 cm bis 18 cm.
Gesamtaufbruchtiefe über 10 bis 20 cm.
Aufbruchgut 'innerhalb der Baustelle fördern und auf LKW
des AN laden.'
Menge: 154,000 m2

**1.3.40 Asphaltbefestigung trennen Anbauber. längs*schneiden Dicke ü. 18-24 cm**
StL-Nr. 231130381105
Asphaltbefestigung geradlinig trennen.
im Anbaubereich längs zur Fahrbahnachse
Trennen durch Schneiden.
Dicke der Asphaltbefestigung über 18 bis 24 cm.
Menge: 954,000 m

**1.3.50 Asphaltbefestigung trennen Anbauber. quer*schneiden Dicke ü. 18-24 cm**
StL-Nr. 231130382105
Asphaltbefestigung geradlinig trennen.
im Anbaubereich quer zur Fahrbahnachse,
Trennen durch Schneiden.
Dicke der Asphaltbefestigung über 18 bis 24 cm.
Menge: 42,000 m

**1.3.60 Asphaltbefestigung aufnehmen Fahrbahn*Dicke ü. 18-24 cm Tiefe ü. 10-20 cm**
StL-Nr. 2311302810502099
Asphaltbefestigung aufbrechen und aufnehmen.
Fläche = Fahrbahn.
Dicke der Asphaltbefestigung über 18 cm bis 24 cm.
Gesamtaufbruchtiefe über 10 bis 20 cm.
Aufbruchgut 'innerhalb der Baustelle fördern und auf LKW
des AN laden.'
Menge: 2784,000 m2

**1.3.70 Transport von Ausbaumaterial teerfr. Bitumeng. Wiegeschein**
StL-Nr. 26900160219100
Ausbaumaterial aus vorheriger LV-Position
transportieren.
Beim Transport von Abfällen ist die entsprechende
Transportgenehmigung erforderlich und vor dem Transport
dem AG vorzulegen.
AVV-Abfallschlüssel 170302, kohlenteerfreie Bitumengemische,
Transport 'zum Zwischenlager des AN,
abladen und vorhalten für zehn Werktage zur Probenentnahme und Deklaration durch den AG. Dem AG ist
anzuzeigen, ab wann die Probenentnahme erfolgen kann.
Ab dem Termin der Probenentnahme läuft die Vorhaltezeit.
Mit der vom AG übergebenen Deklaration kann das Ausbaumaterial für den weiteren Transport geladen werden.
Beim Transport von Abfällen ist die entsprechende
Transportgenehmigung erforderlich und vor dem Transport
dem AG vorzulegen.'

Abgerechnet wird nach bestätigten Wiegescheinen.
Menge: 1442,000 t

**1.3.80 Transport von Ausbaumaterial teerfr. Bitumeng.*Entsorgungsanlage Wiegeschein**
StL-Nr. 26900160211109
Ausbaumaterial aus vorheriger LV-Position
transportieren.
Beim Transport von Abfällen ist die entsprechende
Transportgenehmigung erforderlich und vor dem Transport
dem AG vorzulegen.
AVV-Abfallschlüssel 170302, kohlenteerfreie Bitumengemische,
zur Entsorgungsanlage transportieren.
Abgerechnet wird nach bestätigten Wiegescheinen.
Transportentfernung 'bis 40 km'
Menge: 1442,000 t

**1.3.90 Entsorgung von Ausbaumaterial teerfr. Bitumeng.*Verw.klasse A Nachweis./EVN AN**
StL-Nr. 2690016521110109
Ausbaumaterial aus vorheriger LV-Position nachweislich
im Auftrag des AG entsprechend dem Kreislaufwirtschaftsgesetz und der LAGA entsorgen
(Verwertung oder Beseitigung).
Bis dahin verbleibt dieses im Eigentum des AG.
AVV-Abfallschlüssel 170302, kohlenteerfreie Bitumengemische,
Verwertungsklasse nach RuVA-StB 01: A
Die Nachweisführung hat gemäß den gesetzlichen
Bestimmungen (Nachweisverordnung) zu erfolgen.
Die Nachweise sind nach konkreter Entsorgung
unverzüglich und chronologisch zusammengestellt
dem AG zu übergeben. Sie sind Grundlage jeglicher
Abrechnung. Die Einholung der Abnahmebedingungen der
Abfallentsorgungsanlage sowie der Annahmeerklärung(EVN)
obliegt dem AN.
Abgerechnet wird 'nach bestätigten Wiegescheinen.
Die Nachweise (Begleit-, Übernahme- oder Wiegescheine) über die erfolgten Entsorgungen, sind dem AG innerhalb von 3 Werktagen zu übergeben. Sie sind Grundlage jeder Abrechnung.'
Menge: 1442,000 t

#### Abschnitt 1.4 Gleisdemontage

**1.4.10 Demontage Feste Fahrbahn Ri53*ohne Tragschicht Abbr.gut entfern.*Schrotterlös.EGl.**
StL-Nr. 2690012511000110
Gleis der Oberbauart Feste Fahrbahn demontieren,
Schienenschnitte durchführen und Schnittstellen
säubern. Kleineisen, Zwischenlagen, Schienenfußunterlagen und Schienenkammerfüllung demontieren.
Schienen säubern einschließlich Entfernen des
Fugenvergusses zwischen Schiene und Deckenschluss.
aus Rillenschienen Ri53.
Die Betontragschicht mit einbetonierten
Zweiblockschwellen verbleibt im Boden und wird
weiterverwendet.
Abbruchgut von der Baustelle entfernen und nachweislich
im Auftrag des AG entsprechend dem Kreislaufwirtschaftsgesetz entsorgen (Verwertung oder Beseitigung).
Bis dahin verbleibt dieses im Eigentum des AG.
Die Nachweise sind nach konkreter Entsorgung
unverzüglich und chronologisch zusammengestellt dem AG
zu übergeben. Sie sind Grundlage jeglicher Abrechnung.
Mit der Schlussrechnung ist dem AG eine Gutschrift über
die nachgewiesenen tatsächlichen Entsorgungserlöse von
Schrott einzureichen.
Bezugsgröße: Einfachgleis
Menge: 7,000 m

**1.4.20 Demontage Schwellengleis Rillenschienen K-Oberbau + SKL*Betonkamm.Fug.aus*Abbruch entfern. Schrotterlös.EGl.**
StL-Nr. 2690012319230912
Schwellengleis demontieren, Schienenschnitte
durchführen und Schnittstellen säubern.
aus Rillenschienen,
auf 'Betonschwellen B1500
(wiederverwendbare Schwellen sind schonend auszubauen,
säubern, zum Lagerplatz des AG auf dem Werkplatz Reick fördern, abladen und stapeln.)'

mit K-Oberbau und Spannklemme
Kleineisenteile lösen und ausbauen.
Betonschienenkammersteine ausbauen.
Schienen säubern.
Entfernen des Fugenvergusses zwischen Schiene und
Deckenschluss.
Anteil der auszubauenden Schwellen: '10' Prozent
Abbruchgut von der Baustelle entfernen und nachweislich
im Auftrag des AG entsprechend dem Kreislaufwirtschaftsgesetz entsorgen
(Verwertung oder Beseitigung).
Bis dahin verbleibt dieses im Eigentum des AG.
Die Nachweise sind nach konkreter Entsorgung
unverzüglich und chronologisch zusammengestellt dem AG
zu übergeben. Sie sind Grundlage jeglicher Abrechnung.
Mit der Schlussrechnung ist dem AG eine Gutschrift über
die nachgewiesenen tatsächlichen Entsorgungserlöse von
Schrott einzureichen.
Bezugsgröße: Einfachgleis
Menge: 854,000 m

**1.4.30 Demontage Schwellengleis Rillenschienen K-Oberbau + SKL*Betonkamm.Fug.aus*Schrotterlös.EGl.**
StL-Nr. 2690012319230092
Schwellengleis demontieren, Schienenschnitte
durchführen und Schnittstellen säubern.
aus Rillenschienen,
auf 'Holzschwellen,
im Bereich von Entwässerungsschächten der DVB AG.
Anteil der auszubauenden Holzschwellen: 100 Prozent.
Hinweis: Der Einbau der neuen Holzschwellen wird separat vergütet.)'

mit K-Oberbau und Spannklemme
Kleineisenteile lösen und ausbauen.
Betonschienenkammersteine ausbauen.
Schienen säubern.
Entfernen des Fugenvergusses zwischen Schiene und
Deckenschluss.
Material 'der Holzschwellen: Die Koordinierung und Bereitstellung der dafür erforderlichen Entsorgungscontainer obliegt dem AN.
Abbruchgut von der Baustelle entfernen und nachweislich
im Auftrag des AG entsprechend dem Kreislaufwirtschaftsgesetz entsorgen
(Verwertung oder Beseitigung).
Bis dahin verbleibt dieses im Eigentum des AG.
Die Nachweise sind nach konkreter Entsorgung
unverzüglich und chronologisch zusammengestellt dem AG
zu übergeben. Sie sind Grundlage jeglicher Abrechnung.'

Mit der Schlussrechnung ist dem AG eine Gutschrift über
die nachgewiesenen tatsächlichen Entsorgungserlöse von
Schrott einzureichen.
Bezugsgröße: Einfachgleis
Menge: 9,000 m

**1.4.40 Demontage Schwellengleis Rillenschienen W-Befestigung*Betonkamm.Fug.aus*Abbruch entfern. Schrotterlös.EGl.**
StL-Nr. 2690012319330912
Schwellengleis demontieren, Schienenschnitte
durchführen und Schnittstellen säubern.
aus Rillenschienen,
auf 'Betonschwellen TBS1450'

mit W-Befestigung
Kleineisenteile lösen und ausbauen.
Betonschienenkammersteine ausbauen.
Schienen säubern.
Entfernen des Fugenvergusses zwischen Schiene und
Deckenschluss.
Anteil der auszubauenden Schwellen: '10' Prozent
Abbruchgut von der Baustelle entfernen und nachweislich
im Auftrag des AG entsprechend dem Kreislaufwirtschaftsgesetz entsorgen
(Verwertung oder Beseitigung).
Bis dahin verbleibt dieses im Eigentum des AG.
Die Nachweise sind nach konkreter Entsorgung
unverzüglich und chronologisch zusammengestellt dem AG
zu übergeben. Sie sind Grundlage jeglicher Abrechnung.
Mit der Schlussrechnung ist dem AG eine Gutschrift über
die nachgewiesenen tatsächlichen Entsorgungserlöse von
Schrott einzureichen.
Bezugsgröße: Einfachgleis
Menge: 77,000 m

**1.4.50 Demontage Feste Fahrbahn Ri60*ohne Tragschicht Abbr.gut entfern.*Schrotterlös.EGl.**
StL-Nr. 2690012521000110
Gleis der Oberbauart Feste Fahrbahn demontieren,
Schienenschnitte durchführen und Schnittstellen
säubern. Kleineisen, Zwischenlagen, Schienenfußunterlagen und Schienenkammerfüllung demontieren.
Schienen säubern einschließlich Entfernen des
Fugenvergusses zwischen Schiene und Deckenschluss.
aus Rillenschienen Ri60.
Die Betontragschicht mit einbetonierten
Zweiblockschwellen verbleibt im Boden und wird
weiterverwendet.
Abbruchgut von der Baustelle entfernen und nachweislich
im Auftrag des AG entsprechend dem Kreislaufwirtschaftsgesetz entsorgen (Verwertung oder Beseitigung).
Bis dahin verbleibt dieses im Eigentum des AG.
Die Nachweise sind nach konkreter Entsorgung
unverzüglich und chronologisch zusammengestellt dem AG
zu übergeben. Sie sind Grundlage jeglicher Abrechnung.
Mit der Schlussrechnung ist dem AG eine Gutschrift über
die nachgewiesenen tatsächlichen Entsorgungserlöse von
Schrott einzureichen.
Bezugsgröße: Einfachgleis
Menge: 7,000 m

#### Abschnitt 1.5 Demontage Verbinder

**1.5.10 Demontage Querverbinder Schienenquerverb.*Abbr.gut entfern. Gutschr. Schrott**
StL-Nr. 269001351011
Querverbinder demontieren.
Schienenquerverbinder.
Abbruchgut von der Baustelle entfernen und
nachweislich im Auftrag des AG entsprechend dem
Kreislaufwirtschaftsgesetz entsorgen
(Verwertung oder Beseitigung).
Bis dahin verbleibt dieses im Eigentum des AG.
Die Nachweise sind nach konkreter Entsorgung
unverzüglich und chronologisch zusammengestellt dem AG
zu übergeben. Sie sind Grundlage jeglicher Abrechnung.
Mit der Schlussrechnung ist dem AG eine Gutschrift über
die nachgewiesenen tatsächlichen Entsorgungserlöse von
Schrott einzureichen.
Menge: 2,000 St

**1.5.20 Demontage Querverbinder Gleisquerverb.*Abbr.gut entfern. Gutschr. Schrott**
StL-Nr. 269001352011
Querverbinder demontieren.
Gleisquerverbinder.
Abbruchgut von der Baustelle entfernen und
nachweislich im Auftrag des AG entsprechend dem
Kreislaufwirtschaftsgesetz entsorgen
(Verwertung oder Beseitigung).
Bis dahin verbleibt dieses im Eigentum des AG.
Die Nachweise sind nach konkreter Entsorgung
unverzüglich und chronologisch zusammengestellt dem AG
zu übergeben. Sie sind Grundlage jeglicher Abrechnung.
Mit der Schlussrechnung ist dem AG eine Gutschrift über
die nachgewiesenen tatsächlichen Entsorgungserlöse von
Schrott einzureichen.
Menge: 1,000 St

### Bereich 2 Erdbau/Tragschichten

#### Abschnitt 2.1 Feste Fahrbahn

**2.1.10 Unterlage reinigen Beton*lose Teile aufn. zus. Flächen*Hochdr.-Düsen.**
StL-Nr. 268130492112
Unterlage reinigen. Anfallendes Kehrgut nach Wahl des
AN verwerten.
Unterlage = Beton.
Lose Bestandteile von Schadstellen aufnehmen.
Zusammenhängende Teilflächen.
Selbstaufnehmende Kehrmaschine. Letzter Arbeitsgang mit
Wasserhochdruckreinigungsgerät mit rotierenden Düsen
und Absaugeinrichtung.
Menge: 82,000 m2

**2.1.20 Bitumenemulsion aufsprühen*vor A.bindersch. Betonoberfläche**
StL-Nr. 2681306192109900
Bitumenemulsion zur Herstellung des Schichtenverbundes
aufsprühen.
Fläche 'der Gleis-, Gleismitte- und Gleisrandbereiche innerhalb der Fahrbahn.'

Vor Einbau Asphaltbinderschicht.
Unterlage = Betonoberfläche.
Bindemittel 'C60B4-N'

Bindemittelmenge '0,5 kg/m²'
Menge: 82,000 m2

#### Abschnitt 2.2 Asphalttragschicht

**2.2.10 Asphalttragsch. aus AC 22 T S herst Bk3,2*30/45//35/50VL**
StL-Nr. 2681310949991009
Asphalttragschicht aus Asphaltbeton für Asphalttragschichten AC 22 T S herstellen.
In Verkehrsflächen der Belastungsklasse Bk3,2.
Einbau als 'Schicht in gleichmäßiger Dicke auf vorhandener Füllschotterschicht.'

Einbau 'mit einer Höhe von 98 mm
lt. Regelquerschnitt B'

Resultierendes Bindemittel = (30/45 // 35/50 VL).
Einbau 'der Asphalttragschicht im Gleisbereich
innerhalb des Bauabschnitts der Betonschwellen
B1500.'
Menge: 2667,000 m2

**2.2.20 Asphalttragsch. aus AC 22 T S herst Bk3,2*30/45//35/50VL**
StL-Nr. 2681310949991009
Asphalttragschicht aus Asphaltbeton für Asphalttragschichten AC 22 T S herstellen.
In Verkehrsflächen der Belastungsklasse Bk3,2.
Einbau als 'Schicht in gleichmäßiger Dicke auf vorhandener Füllschotterschicht.'

Einbau 'mit einer Höhe von 100 mm
lt. Regelquerschnitt C'

Resultierendes Bindemittel = (30/45 // 35/50 VL).
Einbau 'der Asphalttragschicht in der Gleismitte
innerhalb des Bauabschnitts der Betonschwellen
TBS1450.'
Menge: 117,000 m2

**2.2.30 Asphalttragsch. aus AC 22 T S herst Bk3,2*30/45//35/50VL**
StL-Nr. 2681310949991009
Asphalttragschicht aus Asphaltbeton für Asphalttragschichten AC 22 T S herstellen.
In Verkehrsflächen der Belastungsklasse Bk3,2.
Einbau als 'Schicht in gleichmäßiger Dicke auf vorhandener Füllschotterschicht.'

Einbau 'mit einer Höhe von 100 mm
lt. Regelquerschnitt C'

Resultierendes Bindemittel = (30/45 // 35/50 VL).
Einbau 'der Asphalttragschicht im Gleisbereich
innerhalb des Bauabschnitts der Betonschwellen
TBS1450.'
Menge: 121,000 m2

**2.2.40 Bitumenemulsion aufsprühen*vor A.bindersch. ATS geschlossen**
StL-Nr. 2681306192019900
Bitumenemulsion zur Herstellung des Schichtenverbundes
aufsprühen.
Fläche '= Gleisbereich'

Vor Einbau Asphaltbinderschicht.
Unterlage = Asphalttragschicht, geschlossen.
Bindemittel 'C60BP1-S'

Bindemittelmenge '0,25-0,35 kg/m²'
Menge: 2905,000 m2

### Bereich 3 Entwässerung

#### Abschnitt 3.1 Schienenentwässerung

**3.1.10 Gleisentwässerung ausbauen SE-Kasten*Tiefe bis 1,25 m Rohre sichern*entf.+Schrotterl.**
StL-Nr. 2690033011100003
Gleisentwässerung vollständig ausbauen.
Das Ausbauen von Rohrleitungen wird nicht gesondert
vergütet.
Gegebenenfalls Erdarbeiten in Boden ausführen.
Alle Entsorgungsnachweise sind unverzüglich und chronologisch zusammengestellt dem AG zu übergeben. Sie sind
Grundlage jeglicher Abrechnung.
Schienenentwässerungskasten
Ausbautiefe ab OK Entw.-kasten bis 1,25 m.
Offene Rohrenden zum Schutz vor Verschmutzung mit
geeigneten Mitteln fachgerecht temporär verschließen,
zur Wiederverwendung sichern und markieren.
Sämtliche Stoffe und Aushub von der Baustelle entfernen
und nachweislich im Auftrag des AG entsprechend dem
Kreislaufwirtschaftsgesetz entsorgen.
(Verwertung oder Beseitigung).
Bis dahin verbleibt dieser im Eigentum des AG.
Mit der Schlussrechnung ist dem AG eine Gutschrift über
die nachgewiesenen tatsächlichen Entsorgungserlöse von
Schrott einzureichen.
Menge: 34,000 St

**3.1.20 Gleisentwässerung herst m.Erdarb. SE-Kast.Feste Fb*Anschl.Abflussltg Schlitze f. Entw.*E.-Kasten AG Entw.k. isolieren**
StL-Nr. 26900331504121
Gleisentwässerung funktionstüchtig herstellen.
Das Herstellen von Bohrungen im Schienensteg wird
nicht gesondert vergütet.
Notwendige Erdarbeiten in Boden ausführen, Verfüllen
und verdichten des umgebenden Bereiches.
Zum Schutz vor Verschmutzung während der Bauphase
alle offenen Rohrenden sowie die Öffnungen der
Entwässerungseinrichtungen mit geeigneten Mitteln
temporär verschließen.
Der Auftragnehmer hat in einem Spülprotokoll die
Funktionstüchtigkeit der Gleisentwässerung durch
eine Endspülung der Rohre bis zum Kontrollschacht
bzw. bis zum Anschlusspunkt nachzuweisen.
Der Nachweis der Funktionstüchtigkeit mittels
Endspülung hat nach Beendigung aller Arbeiten mit dem
Risiko einer Verunreinigung der Entwässerungsanlage
durch Baumaterial (z.B. Splitt, Fugenvergussmasse) zu
erfolgen.
Schienenentwässerungskasten für Oberbauart
Feste Fahrbahn - Bauart DVB AG - ,
Anschluss an vorhandene und funktionstüchtige
Abflussleitung.
Schlitze für Schienenentwässerungskästen in
Rillenschienen gemäß gültiger Betriebsvorschrift
der DVB AG herstellen.
Auf dem Werkplatz Reick durch AG aufgeladenen
Entwässerungskasten zur Baustelle transportieren
und abladen.
Entwässerungskasten bei der Oberbauart Feste Fahrbahn
-Bauart DVB AG- mit isolierendem Material ummanteln.
Menge: 4,000 St

**3.1.30 Gleisentwässerung herst m.Erdarb. SE-Kasten*Anschl.Abflussltg Schlitze f. Entw.*E.-Kasten AG Entw.k. isolieren**
StL-Nr. 26900331104121
Gleisentwässerung funktionstüchtig herstellen.
Das Herstellen von Bohrungen im Schienensteg wird
nicht gesondert vergütet.
Notwendige Erdarbeiten in Boden ausführen, Verfüllen
und verdichten des umgebenden Bereiches.
Zum Schutz vor Verschmutzung während der Bauphase
alle offenen Rohrenden sowie die Öffnungen der
Entwässerungseinrichtungen mit geeigneten Mitteln
temporär verschließen.
Der Auftragnehmer hat in einem Spülprotokoll die
Funktionstüchtigkeit der Gleisentwässerung durch
eine Endspülung der Rohre bis zum Kontrollschacht
bzw. bis zum Anschlusspunkt nachzuweisen.
Der Nachweis der Funktionstüchtigkeit mittels
Endspülung hat nach Beendigung aller Arbeiten mit dem
Risiko einer Verunreinigung der Entwässerungsanlage
durch Baumaterial (z.B. Splitt, Fugenvergussmasse) zu
erfolgen.
Schienenentwässerungskasten,
Anschluss an vorhandene und funktionstüchtige
Abflussleitung.
Schlitze für Schienenentwässerungskästen in
Rillenschienen gemäß gültiger Betriebsvorschrift
der DVB AG herstellen.
Auf dem Werkplatz Reick durch AG aufgeladenen
Entwässerungskasten zur Baustelle transportieren
und abladen.
Entwässerungskasten bei der Oberbauart Feste Fahrbahn
-Bauart DVB AG- mit isolierendem Material ummanteln.
Menge: 30,000 St

#### Abschnitt 3.2 Schachtabdeckungen

**3.2.10 Schachtabdeckung anpassen in Asph.-Fläche*ADicke ü.10-20 cm Höher bis 5 cm**
StL-Nr. 241104632219
Schachtabdeckung freilegen und nach Bauablauf an die
neue planmäßige Höhe anpassen. Aufbrucharbeiten zum
Freilegen der Schachtabdeckung ausführen. Flächenbefestigung herstellen. Ausbauen sowie Liefern und Einbauen
von Schachtteilen werden gesondert vergütet.
Fläche aus Asphalt.
Aufbruchdicke über 10 bis 20 cm.
Schachtabdeckung höher setzen bis 5 cm.
Fuge 'mit Mörtel MG III, B min. 40 N/mm2 füllen.
Füllung glattstreichen.
Übriges Material von der Baustelle entfernen und
nachweislich im Auftrag des AG entsprechend dem Kreislaufwirtschafts- und Abfallgesetz entsorgen.
(Verwertung oder Beseitigung).
Bis dahin verbleiben diese im Eigentum des AG.'
Menge: 3,000 St

### Bereich 4 Gleisbau

#### Abschnitt 4.1 Sanierung Feste Fahrbahn

**4.1.10 Schwellensanierung Feste Fahrbahn durchführen**
Schienenauflagerung bei Gleisschwellen (Zweiblockschwellen)
im Bereich der Festen Fahrbahn sanieren
im Haltestellenbereich und Streckengleis.
Schienenauflagerung mit festen Strahlmitteln bearbeiten
(Granulat- oder Kugelstrahlen, kein Wasserstrahlen), lose
Bestandteile entfernen und Strahlgut absaugen;
Rauhe saubere Oberfläche herstellen.
Bei Erfordernis sind zu sanierende Flächen vor erneuter
Verschmutzung zu schützen (z. B. Abdecken mit Planen)
Durch Montage von Winkelführungsplatten und Schwellenschrauben Sanierungsbereich eingrenzen;
bei Erfordernis Winkelführungsplatten mit Trennmittel
bestreichen (vor der Montage).
Achtung: Trennmittel darf nicht auf Betonoberfläche des zu
sanierenden Bereiches geraten.
Ermitteln der Auflager- und Aufbauhöhe mittels Spurweitenmessgerät
mit Waage
Sikadur 31+  nach Herstellervorgaben anmischen und im Bereich der Schienenauflager
auf voller Schwellenbreite auf die Oberfläche als
Kratzspachtelung aufbringen.
Sanierungsbleche (Dicke 2 mm) in einer zu Schienenprofil und
Schwellenkopfform passenden Größe eindrücken, einjustieren
sowie anpassen in Lage und Höhe unter der Beachtung der
vorgegebenen Querhöhen mit Spurweitenmessgerät zum
gegenüberliegenden zweiten Kopf der Zweiblockschwelle.
(Oberkante des Sanierungsbleches entspricht der Oberkante
des vormals ungeschädigten Schwellenkopfes)
Passende Größe des Sanierungsbleches:
53R1/ Ri53-10  148 mm x 200 mm
60R1/ Ri60  178 mm x 200 mm
Aushärtung des Epoxidharzes gewährleisten.
Inkl. aller notwendigen Arbeiten, Materialien und Geräte.
Bezugsgröße: pro Schienenauflagerung
Menge: 60,000 St

#### Abschnitt 4.2 Arbeit an Schwellen

**4.2.10 Schwellen im Streckengleis einbauen B.-Sch. B 1500*Rps 410/180*Aufplattung AG Kleineisen AG 1*Schwellen AG 1 inkl.Anp.**
StL-Nr. 2690041002291124
Schwellen im Streckengleis einbauen.
Betonschwellen, B 1500,
mit Rippenplatte Rps 410/180,
Unterlage Upl 410/2 und
Schwellenschraube Ss 8 mit Federring Fe 6.
Kleineisen: 'Spannklemme Skl 12,
Hakenschraube Hs 32x55 m.Mu. und Unterlegscheibe Uls 6,
Zwischenlage Typ Zw DVB 178x110x10'

Auf dem Werkplatz Reick durch AG aufgeladene
Aufplattung zur Baustelle transportieren, abladen und
montieren.
Auf dem Werkplatz Reick durch AG aufgeladene
Kleineisen zur Baustelle transportieren, abladen
und montieren, einschl. Nachweis über digitale
Drehmomenterfassung.
Hakenschrauben im nicht eingedeckten Gleis mit einem
geeigneten Korrosionsschutzmittel versehen,
z.B. Elaskon III/K50 oder gleichwertig.
Auf dem Werkplatz Reick durch AG aufgeladene
Schwellen zur Baustelle transportieren und abladen.
einschließlich aller erforderlichen Anpassungsarbeiten.
Menge: 10,000 St

**4.2.20 Schwellen im Streckengleis einbauen B.-Sch. TBS/Rill Kleineisen AG 2*Schwellen AG 1 inkl.Anp.**
StL-Nr. 2690041003900424
Schwellen im Streckengleis einbauen.
Betonschwellen, TBS 1450, für Rillenschienen
mit 'W-Befestigung für 60 R1, 60 R2, 59 R1, 59 R2,
Schwellenschraube Ss 35 mit Unterlegscheibe Uls 7,
Keilwinkelführungsplatte K-Wfp 14 R+L, Spannklemme Skl 14
und Zwischenlage Typ Zw DVB 178x110x10'

Auf dem Werkplatz Reick durch AG aufgeladene
Kleineisen zur Baustelle transportieren, abladen und
montieren, einschl. Nachweis über digitale
Drehmomenterfassung.
Auf dem Werkplatz Reick durch AG aufgeladene
Schwellen zur Baustelle transportieren und abladen.
einschließlich aller erforderlichen Anpassungsarbeiten.
Menge: 10,000 St

**4.2.30 Schwellen im Streckengleis einbauen Holzschw.nacharb.*Rps 410/180*Aufplattung AG Kleineisen AG 1*Schwellen AG 1 inkl.Anp.**
StL-Nr. 2690041012291124
Schwellen im Streckengleis einbauen.
Holzschwellen, gegebenenfalls nacharbeiten
mit Rippenplatte Rps 410/180,
Unterlage Upl 410/2 und
Schwellenschraube Ss 8 mit Federring Fe 6.
Kleineisen: 'Spannklemme Skl 12,
Hakenschraube Hs 32x55 m.Mu. und Unterlegscheibe Uls 6,
Zwischenlage Typ Zw DVB 178x110x10'

Auf dem Werkplatz Reick durch AG aufgeladene
Aufplattung zur Baustelle transportieren, abladen und
montieren.
Auf dem Werkplatz Reick durch AG aufgeladene
Kleineisen zur Baustelle transportieren, abladen
und montieren, einschl. Nachweis über digitale
Drehmomenterfassung.
Hakenschrauben im nicht eingedeckten Gleis mit einem
geeigneten Korrosionsschutzmittel versehen,
z.B. Elaskon III/K50 oder gleichwertig.
Auf dem Werkplatz Reick durch AG aufgeladene
Schwellen zur Baustelle transportieren und abladen.
einschließlich aller erforderlichen Anpassungsarbeiten.
Menge: 10,000 St

**4.2.40 Schwellen im Streckengleis einbauen inkl.Anp.**
StL-Nr. 2690041099000094
Schwellen im Streckengleis einbauen.
Art der Schwellen: 'vorhandene Betonschwellen im Bestand'

Schwellen 'des Bestands innerhalb der Füllschotterschicht nach im erforderlichen Umfang freilegen,
Schwelle zum Zweck der Lageänderung in die neue Achslage seitlich bis 53 mm rücken,
Füllschotterschicht vollumfänglich in ihrer Funktion wiederherstellen'

einschließlich aller erforderlichen Anpassungsarbeiten.
Menge: 10,000 St

**4.2.50 Aufplattung auf vorh.Betonschwellen Rp lösen*Rps 410/180*KE+AP+S.dübel AG Korr.schutz*Abbr.gut entfern. Schrottgutschr.**
StL-Nr. 2690041611904111
Aufplattung und Kleineisen auf vorh. Betonschwellen erneuern.
Die Betonschwellen befinden sich im Gleisbett.
Vorh. Rippenplatten lösen und ausbauen.
Defekte Schwellendübel sind durch Halbdübelverfahren
zu sanieren.
Rippenplatten Rps 410/180 mit Schwellenschrauben Ss 8
und Federringen Fe 6 auf vorh. Schwellen befestigen.
Unterlagen Upl 410/2 einbauen.
Kleineisen 'Spannklemmen Skl 12, Hakenschrauben Hs 32x55 m. Mu.,
Unterlegscheiben Uls 6 und Zwischenlage
Typ Zw DVB 178x110x10'

Auf dem Werkplatz Reick durch AG aufgeladene
Kleineisen, Aufplattung und Schwellendübel zur
Baustelle transportieren, abladen und montieren.
Hakenschrauben im nicht eingedeckten Gleis mit einem
geeigneten Korrosionsschutzmittel versehen,
z.B. Elaskon III/K50 oder gleichwertig.
Abbruchgut von der Baustelle entfernen und nachweislich im Auftrag des AG entsprechend dem Kreislaufwirtschaftsgesetz entsorgen
(Verwertung oder Beseitigung).
Bis dahin bleibt dieses im Eigentum des AG.
Die Nachweise sind nach konkreter Entsorgung unverzüglich und chronologisch zusammengestellt dem AG zu
übergeben. Sie sind Grundlage jeglicher Abrechnung.
Mit der Schlussrechnung ist dem AG eine Gutschrift über
die nachgewiesenen tatsächlichen Entsorgungserlöse von
Schrott einzureichen.
Bezugsgröße: Schwellen
Menge: 840,000 St

#### Abschnitt 4.3 Gleismontage

**4.3.10 Feste Fahrbahn auf vorh. Tragsch. Ri53-10*Streckengleis Schienen AG*Kleineisen AG Projektunterlagen*EGl.**
StL-Nr. 2690040811310011
Herstellung des Straßenbahngleises in der Oberbauart
Feste Fahrbahn Rheda City - Bauart DVB AG -
auf vorhandenen einbetonierten Zweiblockschwellen
und elastischer Schienenlagerung in Anlehnung an die
gültige Betriebsvorschrift der DVB AG
zu dieser Oberbauart (Anlage der Ausschreibung)
einschließlich aller in der Betriebsvorschrift
erwähnten Leistungen, sofern sie nicht in gesonderten
Positionen dieses Leistungsverzeichnisses erfasst sind.
Alle nicht in der Betriebsvorschrift als beigestellt
genannten Materialien sind vom AN zu liefern.
Die Herstellung aller Aussparungen in der
Betontragschicht für die Montage der Schienenanbauteile und für die Schienenschweißungen sowie der
Verschluss dieser Aussparungen und alle Nebenarbeiten
werden nicht gesondert vergütet.
Schienenüberlängen mittels Trennschnitt entfernen.
Herstellen der Gleise mit Rillenschienen Ri53-10 auf
vorhandenen einbetonierten Zweiblockschwellen
inkl. aller damit verbundenen Befestigungsmittel,
Isolierclips, Zwischenlagen und Schienenfußunterlagen.
als Streckengleis.
Auf dem Werkplatz in Reick durch AG aufgeladene
Schienen zur Baustelle transportieren und abladen.
Auf dem Werkplatz Reick durch AG aufgeladene Kleineisen
Isolierclips, Zwischenlagen undSchienenfußunterlagen
zur Baustelle transportieren und abladen.
Ergänzende Detailangaben zur Oberbauart sind in den
Technischen Erläuterungen der Baubeschreibung und den
Projektplänen zum Bauvorhaben eingearbeitet.
Bezugsgröße: Einfachgleis
Menge: 7,000 m

**4.3.20 Gleis einbauen Schwellengleis*Rillen-Rillensch. EGl.**
StL-Nr. 2690042010819904
Gleis verlegen und montieren.
Schienenüberlängen mittels Trennschnitt entfernen.
Das Verschweißen wird gesondert vergütet.
Schwellengleis
Übergangsschienen Rillen - Rillenschienen,
Schienenlänge bis 15 m.
Schienen 'auf dem Werkplatz Reick durch AG aufgeladen, durch AN zur Baustelle transportieren,
abladen und montieren.
Im Teilabschnitt der Übergangsschienen auf Fester Fahrbahn: inkl. Tausch aller damit verbundenen Befestigungsmittel,
Isolierclips, Zwischenlagen und Schienenfußunterlagen.
Im Bereich der B1500-Schwellen wird der Tausch der Aufplattung und Kleineisen separat vergütet.'

Schwellengleis 'in Lage und Höhe genau ausrichten, Spurweite herstellen, prüfen und ggf. korrigieren, mit
Schotter 22/45 bis zur festen Lage stopfen (ggf. in
mehreren Stopfgängen), auch in Schwellenmitte, und
Schwellenfachverdichtung durchführen. Stopfschotter
bis OK-Schwelle abgabeln und einplanieren, gegenseitige
Höhenlage +-2mm. Übrigbleibenden Schotter sammeln,
aufladen und zur weiteren Verwendung verfahren.'

Bezugsgröße: Einfachgleis
Menge: 9,000 m

**4.3.30 Gleis einbauen*60 R1 EGl.**
StL-Nr. 2690042090029904
Gleis verlegen und montieren.
Schienenüberlängen mittels Trennschnitt entfernen.
Das Verschweißen wird gesondert vergütet.
Art des Gleises: 'Schwellengleis
zur Montage auf Betonschwellen B1500'

aus gebogenen und geraden Rillenschienen 60 R1,
Schienenlänge bis 15,00 m.
Schienen 'auf dem Werkplatz Reick durch AG aufgeladen, durch AN zur Baustelle transportieren,
abladen und montieren.
Im Bereich der B1500-Schwellen wird der Tausch der Aufplattung und Kleineisen separat vergütet.'

Schwellengleis 'in Lage und Höhe genau ausrichten, Spurweite herstellen, prüfen und ggf. korrigieren, mit
Schotter 22/45 bis zur festen Lage stopfen (ggf. in
mehreren Stopfgängen), auch in Schwellenmitte, und
Schwellenfachverdichtung durchführen. Stopfschotter
bis OK-Schwelle abgabeln und einplanieren, gegenseitige
Höhenlage +-2mm. Übrigbleibenden Schotter sammeln,
aufladen und zur weiteren Verwendung verfahren.'

Bezugsgröße: Einfachgleis
Menge: 845,000 m

**4.3.40 Gleis einbauen*60 R1 EGl.**
StL-Nr. 2690042090029904
Gleis verlegen und montieren.
Schienenüberlängen mittels Trennschnitt entfernen.
Das Verschweißen wird gesondert vergütet.
Art des Gleises: 'Schwellengleis
auf Holzschwelle'

aus gebogenen und geraden Rillenschienen 60 R1,
Schienenlänge bis 15,00 m.
Schienen 'auf dem Werkplatz Reick durch AG aufgeladen, durch AN zur Baustelle transportieren,
abladen und montieren.'

Schwellengleis 'in Lage und Höhe genau ausrichten, Spurweite herstellen, prüfen und ggf. korrigieren, mit
Schotter 22/45 bis zur festen Lage stopfen (ggf. in
mehreren Stopfgängen), auch in Schwellenmitte, und
Schwellenfachverdichtung durchführen. Stopfschotter
bis OK-Schwelle abgabeln und einplanieren, gegenseitige
Höhenlage +-2mm. Übrigbleibenden Schotter sammeln,
aufladen und zur weiteren Verwendung verfahren.'

Bezugsgröße: Einfachgleis
Menge: 9,000 m

**4.3.50 Gleis einbauen*60 R1 EGl.**
StL-Nr. 2690042090029904
Gleis verlegen und montieren.
Schienenüberlängen mittels Trennschnitt entfernen.
Das Verschweißen wird gesondert vergütet.
Art des Gleises: 'Schwellengleis
zur Montage auf Betonschwellen TBS1450'

aus gebogenen und geraden Rillenschienen 60 R1,
Schienenlänge bis 15,00 m.
Schienen 'und Befestigungsmittel sowie Zwischenlagen auf dem Werkplatz Reick durch AG aufgeladen, durch AN zur Baustelle transportieren, abladen und montieren.'

Schwellengleis 'in Lage und Höhe genau ausrichten, Spurweite herstellen, prüfen und ggf. korrigieren, mit
Schotter 22/45 bis zur festen Lage stopfen (ggf. in
mehreren Stopfgängen), auch in Schwellenmitte, und
Schwellenfachverdichtung durchführen. Stopfschotter
bis OK-Schwelle abgabeln und einplanieren, gegenseitige
Höhenlage +-2mm. Übrigbleibenden Schotter sammeln,
aufladen und zur weiteren Verwendung verfahren.'

Bezugsgröße: Einfachgleis
Menge: 77,000 m

**4.3.60 Feste Fahrbahn auf vorh. Tragsch. 60 R1*Streckengleis Schienen AG*Kleineisen AG Projektunterlagen*EGl.**
StL-Nr. 2690040821310011
Herstellung des Straßenbahngleises in der Oberbauart
Feste Fahrbahn Rheda City - Bauart DVB AG -
auf vorhandenen einbetonierten Zweiblockschwellen
und elastischer Schienenlagerung in Anlehnung an die
gültige Betriebsvorschrift der DVB AG
zu dieser Oberbauart (Anlage der Ausschreibung)
einschließlich aller in der Betriebsvorschrift
erwähnten Leistungen, sofern sie nicht in gesonderten
Positionen dieses Leistungsverzeichnisses erfasst sind.
Alle nicht in der Betriebsvorschrift als beigestellt
genannten Materialien sind vom AN zu liefern.
Die Herstellung aller Aussparungen in der
Betontragschicht für die Montage der Schienenanbauteile und für die Schienenschweißungen sowie der
Verschluss dieser Aussparungen und alle Nebenarbeiten
werden nicht gesondert vergütet.
Schienenüberlängen mittels Trennschnitt entfernen.
Herstellen der Gleise mit Rillenschienen 60R1/ 60R2 auf
vorhandenen einbetonierten Zweiblockschwellen
inkl. aller damit verbundenen Befestigungsmittel,
Isolierclips, Zwischenlagen und Schienenfußunterlagen.
als Streckengleis.
Auf dem Werkplatz in Reick durch AG aufgeladene
Schienen zur Baustelle transportieren und abladen.
Auf dem Werkplatz Reick durch AG aufgeladene Kleineisen
Isolierclips, Zwischenlagen undSchienenfußunterlagen
zur Baustelle transportieren und abladen.
Ergänzende Detailangaben zur Oberbauart sind in den
Technischen Erläuterungen der Baubeschreibung und den
Projektplänen zum Bauvorhaben eingearbeitet.
Bezugsgröße: Einfachgleis
Menge: 7,000 m

**4.3.70 Gleis durcharbeiten neue Gleishöhen*Spurw. pr. + kor. Sch.befestigung Einfachgleis**
StL-Nr. 2690040112109001
Vorhandenes Gleis lage- und höhenmäßig durcharbeiten.
Anschluss an die neuen Gleishöhen herstellen.
Spurweite prüfen und korrigieren.
Überprüfung und Festziehen der Befestigungsmittel,
einschl. Nachweis über digitale Drehmomenterfassung.
Kleineisen 'tauschen wird separat in den entsprechenden Positionen des Kapitels Gleisbau vergütet.
Das Stopfen der Gleise muss aufgrund der technologischen Rahmenbedingungen abschnittsweise erfolgen.'

Bezugsgröße: Einfachgleis
Menge: 940,000 m

#### Abschnitt 4.4 Schweißarbeiten

**4.4.10 Verbindungsschweißung Rillen/Rillensch.*Fülldrahtelektr. R220G1-1.0604*Plan Schweißungen Ang.Pl.Fülldraht*Verschleiß Härtemessung**
StL-Nr. 2690044015021311
Verbindungsschweißung herstellen.
Vorbereiten und Herstellen der Schweißlücke, Schweißen,
Warmbearbeiten und Wärmebehandeln,
Schienenkopf profilgerecht schleifen, Schweißung und
Unterlage säubern.
Es darf nur von der DVB AG zugelassenes Schweißpersonal
zum Einsatz kommen. Die besonderen Bedingungen zur
Durchführung von Schweißarbeiten im Gleisnetz
der DVB AG sind zu beachten.
Rillenschiene / Rillenschiene.
Schweißverfahren: Schienenverbindungsschweißen mit
selbstschützenden Fülldrahtelektroden (Innershield)
Verfahren: MF
Verfahrensnummer (DIN EN ISO 4063): 137
Es dürfen nur DB-zugelassene Zusatzwerkstoffe verwendet
werden.Die Datenblätter hierzu sind dem Schweißfachmann
Oberbauschweißen (SFM/Os) des AG unverzügl. nach Auftragserteilung digital und in Papierform zu übergeben.
Stahlkurzbezeichnung: R220G1 Werkstoffnummer: 1.0604
Plan der hergestellten Schweißungen auf Grundlage des
Schienenteilungsplanes anfertigen und an den Schweißfachmann/ Oberbauschweißen (SFM/Os) des AG übergeben
(digital und in Papierform).
Sofern kein Schienenteilungsplan vom AG erstellt wurde,
gesonderten Plan anfertigen.
Die Übergabe des Planes ist Grundlage jeglicher
Abrechnung.
Der zu übergebende Plan der Fülldraht-Schweißungen
hat folgende Angaben zu enthalten:
-Firmenbezeichnung des ausführenden Unternehmens
-Monat und Jahr der Ausführung
-Kennzeichnung Schweißertrupp
-Datenblatt, Batchnummer und DB-Zulassung Zusatzwerk-
.stoff für Schienenverbindungsschweißen.
Das Verschleißverhalten von Verbindungsschweißung und
Schiene muss im Laufe der Nutzung nahezu identisch
sein. Nach Ablauf der Verjährungsfrist für Mängelansprüche darf der Unterschied im Höhenverschleiß
zwischen Schiene und Schweißstoß maximal 0,1 mm
betragen.
Unmittelbar nach Ausführung an 30 Prozent der hergestellten Schweißungen Härtemessungen durchführen.
Härte HB in der Reihenfolge Grundwerkstoff-Wärmeein-
flusszone-Schweißzone-Wärmeeinflusszone-Grundwerkstoff
ermitteln, dokumentieren und an den AG digital und in
Papierform übergeben. Den Schweißfachmann/Os
des AG ist vor Beginn der Messungen informieren. Die
Übergabe der Unterlagen ist Bestandteil der Abnahme.
Menge: 130,000 St

**4.4.20 Verbindungsschweißung Rillen/Rillensch.*Fülldrahtelektr. Schlussschweißung*R220G1-1.0604 Plan Schweißungen*Ang.Pl.Fülldraht Verschleiß*Härtemessung**
StL-Nr. 2690044015121311
Verbindungsschweißung herstellen.
Vorbereiten und Herstellen der Schweißlücke, Schweißen,
Warmbearbeiten und Wärmebehandeln,
Schienenkopf profilgerecht schleifen, Schweißung und
Unterlage säubern.
Es darf nur von der DVB AG zugelassenes Schweißpersonal
zum Einsatz kommen. Die besonderen Bedingungen zur
Durchführung von Schweißarbeiten im Gleisnetz
der DVB AG sind zu beachten.
Rillenschiene / Rillenschiene.
Schweißverfahren: Schienenverbindungsschweißen mit
selbstschützenden Fülldrahtelektroden (Innershield)
Verfahren: MF
Verfahrensnummer (DIN EN ISO 4063): 137
Es dürfen nur DB-zugelassene Zusatzwerkstoffe verwendet
werden.Die Datenblätter hierzu sind dem Schweißfachmann
Oberbauschweißen (SFM/Os) des AG unverzügl. nach Auftragserteilung digital und in Papierform zu übergeben.
Schlussschweißung einschl. Spannungsausgleich.
Spannungsausgleich  im lückenlosen Gleis von
aufsichtsberechtigten Personen mit einer gültigen
Zulassung der Aufsichtsstelle Oberbauschweißen der
Deutschen Bahn AG leiten und von qualifiziertem
Fachpersonal durchführen.
Stahlkurzbezeichnung: R220G1 Werkstoffnummer: 1.0604
Plan der hergestellten Schweißungen auf Grundlage des
Schienenteilungsplanes anfertigen und an den Schweißfachmann/ Oberbauschweißen (SFM/Os) des AG übergeben
(digital und in Papierform).
Sofern kein Schienenteilungsplan vom AG erstellt wurde,
gesonderten Plan anfertigen.
Die Übergabe des Planes ist Grundlage jeglicher
Abrechnung.
Der zu übergebende Plan der Fülldraht-Schweißungen
hat folgende Angaben zu enthalten:
-Firmenbezeichnung des ausführenden Unternehmens
-Monat und Jahr der Ausführung
-Kennzeichnung Schweißertrupp
-Datenblatt, Batchnummer und DB-Zulassung Zusatzwerk-
.stoff für Schienenverbindungsschweißen.
Das Verschleißverhalten von Verbindungsschweißung und
Schiene muss im Laufe der Nutzung nahezu identisch
sein. Nach Ablauf der Verjährungsfrist für Mängelansprüche darf der Unterschied im Höhenverschleiß
zwischen Schiene und Schweißstoß maximal 0,1 mm
betragen.
Unmittelbar nach Ausführung an 30 Prozent der hergestellten Schweißungen Härtemessungen durchführen.
Härte HB in der Reihenfolge Grundwerkstoff-Wärmeein-
flusszone-Schweißzone-Wärmeeinflusszone-Grundwerkstoff
ermitteln, dokumentieren und an den AG digital und in
Papierform übergeben. Den Schweißfachmann/Os
des AG ist vor Beginn der Messungen informieren. Die
Übergabe der Unterlagen ist Bestandteil der Abnahme.
Menge: 12,000 St

**4.4.30 Angleichung Ausfahrung Fahrkopf+Leitsch.*Schweißen Vorgaben VDV609*Zulassung DVB**
StL-Nr. 26900441310110
Angleichung an eine vorhandene Ausfahrung
im Bereich der Fahrflanke und der Leitflanke des
Rillenkopfes
durch Schweißen und Schleifen herstellen.
Seitliche Auftragsschweißung herstellen.
Lichtbogen-Handschweißung an ausgefahrenen Schienen mit
hochlegierten Schweißzusätzen nach DIN EN 14700,
einschl. der schleiftechnischen Bearbeitung zur
Profilherstellung.
Ein- bzw. Ausläufe nach den Vorgaben der VDV-Schrift
609 - Oberbauschweißen bei Nahverkehrsunternehmen -
zu gestalten.
Es darf nur von der DVB AG zugelassenes Schweißpersonal
zum Einsatz kommen.
Die für das Oberbauschweißen verwendeten Zusatzwerkstoffe müssen von der DB AG für den vorgesehenen
Verwendungszweck zugelassen sein.
Menge: 8,000 St

**4.4.40 Schutzbeschichtung für Schweißstöße**
Schweißstoß zum Schutz der Schiene gegen Feuchtigkeit vollständig mit der elastischen Schutzbeschichtung Elaskon RWC ECO entsprechend den Herstellerangaben behandeln.
Beschichtungsmaterial wird durch den AG beigestellt.
Bezugsgröße: pro Schweißstoß
Menge: 142,000 St

#### Abschnitt 4.5 Montage Verbinder

**4.5.10 Querverbinder einbauen Schienenquerverb.*60R1/Ri53 m.AR60N L=1,86 m*Material AG Betonabdeckung**
StL-Nr. 26900490124201
Querverbinder im Gleisbereich einbauen,
bestehend aus Bahnerdungsleitung
(N)A(ST)YY-O 110 RM 0,6/1kV ALMGST - 110 mm2 mit
Stahlseele und 2 Aluminiumglockenkabelschuhen für M12.
Das Kabel an den Schienen mittels Cembre-
Kontaktierungssystem (19 mm Bohrung für Kupferbuchse
mit M12- Sechskantschraube) befestigen.
Die Schienenanschlussstellen (Kabelschuh und Kontaktschraube) mit beständigem Isolationsschutz gegen
das Ableiten von Streuströmen versehen.
Das Herstellen der Bohrung im Schienensteg wird nicht
gesondert vergütet.
Schienenquerverbinder,
Für Rillenschienen 60 R1 bzw. Ri 53-10 mit
Cembre-Kontaktierungssystem AR 60 N.
Länge = 1,86 m
Auf dem Werkplatz Reick durch AG aufgeladene
Querverbinder und Anschlussmaterialien zur
Baustelle transportieren, abladen und montieren.
Querverbinder zum Schutz vor Beschädigung mit einer
Betonabdeckung versehen.
Menge: 4,000 St

**4.5.20 Querverbinder einbauen Gleisquerverb.*60R1/Ri53 m.AR60N L=3,25 m*Material AG Betonabdeckung**
StL-Nr. 26900490225201
Querverbinder im Gleisbereich einbauen,
bestehend aus Bahnerdungsleitung
(N)A(ST)YY-O 110 RM 0,6/1kV ALMGST - 110 mm2 mit
Stahlseele und 2 Aluminiumglockenkabelschuhen für M12.
Das Kabel an den Schienen mittels Cembre-
Kontaktierungssystem (19 mm Bohrung für Kupferbuchse
mit M12- Sechskantschraube) befestigen.
Die Schienenanschlussstellen (Kabelschuh und Kontaktschraube) mit beständigem Isolationsschutz gegen
das Ableiten von Streuströmen versehen.
Das Herstellen der Bohrung im Schienensteg wird nicht
gesondert vergütet.
Gleisquerverbinder,
Für Rillenschienen 60 R1 bzw. Ri 53-10 mit
Cembre-Kontaktierungssystem AR 60 N.
Länge = 3,25 m
Auf dem Werkplatz Reick durch AG aufgeladene
Querverbinder und Anschlussmaterialien zur
Baustelle transportieren, abladen und montieren.
Querverbinder zum Schutz vor Beschädigung mit einer
Betonabdeckung versehen.
Menge: 1,000 St

### Bereich 5 Randeinfassungen/Deckenschluss

#### Abschnitt 5.1 Schienenkammerfüllungen

**5.1.10 Schienenkammerfüllung Kunstst.-FF-W.*Zweiblockschw.2 Ri 53-10*Streckengleis Füllmaterial AG*Kunstst.Hohlr.**
StL-Nr. 2690050623421202
Schienenkammerfüllung fachgerecht entsprechend der
gültigen Betriebsvorschrift der DVB AG herstellen.
Die Einbauvorschriften der Hersteller sind zu beachten.
Erforderliches Kürzen bzw. manuelles Anpassen von
Elementen, eventuelles Lösen und Wiederanziehen der
Schienenbefestigung ist einzurechnen.
Aus Kunststoff - Schienenkammerelementen innen und
außen für die Oberbauart Feste Fahrbahn mit W-
Befestigung entsprechend der gültigen
Betriebsvorschrift der DVB AG zur Oberbauform einbauen,
einschließlich dem Verschließen bautechnisch bedingter
Lücken,
für Schwellengleis mit Zweiblockschwelle
TB/ZB - 1450 K-W25 bzw. TB/ZB - 1450 K-W25 Sp,
K-W - Befestigung.
und Rillenschienen Ri 53-10.
Im Streckengleis.
Das Füllmaterial wird beigestellt.
Das auf dem Werkplatz Reick durch AG aufgeladene Füllmaterial zur Baustelle transportieren und
abladen.
Vorhandene Hohlräume mit zum Kunststoff-
Kammerelement passenden Material verschließen.
Bezugsgröße: Einfachgleis
Menge: 10,000 m

**5.1.20 Schienenkammerfüllung Betonkammerstein3*Betonsch.B1500 60R1/60R2*Streckengleis Füllmaterial AG*Ortbeton f.Lücken**
StL-Nr. 2690050612511201
Schienenkammerfüllung fachgerecht entsprechend der
gültigen Betriebsvorschrift der DVB AG herstellen.
Die Einbauvorschriften der Hersteller sind zu beachten.
Erforderliches Kürzen bzw. manuelles Anpassen von
Elementen, eventuelles Lösen und Wiederanziehen der
Schienenbefestigung ist einzurechnen.
Aus Betonschienenkammersteinen
KRi 245aD und KRi 245iD, KRi 495a und KRi 495i,
für Schwellengleis mit Betonschwellen B 1500,
K-Skl - Befestigung.
Das eventuell notwendige Unterstopfen der Elemente mit
Schotter ist einzurechnen.
und Rillenschienen 60 R1 / 60 R2.
Im Streckengleis.
Das Füllmaterial wird beigestellt.
Das auf dem Werkplatz Reick durch AG aufgeladene Füllmaterial zur Baustelle transportieren und
abladen.
Bautechnisch bedingte Lücken zwischen Beton-
Kammersteinen mit Ortbeton schließen.
Bezugsgröße: Einfachgleis
Menge: 862,000 m

**5.1.30 Schienenkammerfüllung Betonkammerstein3*Betonsch.TBS1450 60R1/60R2*Streckengleis Füllmaterial AG*Ortbeton f.Lücken**
StL-Nr. 2690050612211201
Schienenkammerfüllung fachgerecht entsprechend der
gültigen Betriebsvorschrift der DVB AG herstellen.
Die Einbauvorschriften der Hersteller sind zu beachten.
Erforderliches Kürzen bzw. manuelles Anpassen von
Elementen, eventuelles Lösen und Wiederanziehen der
Schienenbefestigung ist einzurechnen.
Aus Betonschienenkammersteinen
KRi 245aD und KRi 245iD, KRi 495a und KRi 495i,
für Schwellengleis mit Betonschwellen TBS 1450,
W - Befestigung.
Das eventuell notwendige Unterstopfen der Elemente mit
Schotter ist einzurechnen.
und Rillenschienen 60 R1 / 60 R2.
Im Streckengleis.
Das Füllmaterial wird beigestellt.
Das auf dem Werkplatz Reick durch AG aufgeladene Füllmaterial zur Baustelle transportieren und
abladen.
Bautechnisch bedingte Lücken zwischen Beton-
Kammersteinen mit Ortbeton schließen.
Bezugsgröße: Einfachgleis
Menge: 77,000 m

**5.1.40 Schienenkammerfüllung Kunstst.-FF-W.*Zweiblockschw.2 60R1/60R2*Streckengleis Füllmaterial AG*Kunstst.Hohlr.**
StL-Nr. 2690050623411202
Schienenkammerfüllung fachgerecht entsprechend der
gültigen Betriebsvorschrift der DVB AG herstellen.
Die Einbauvorschriften der Hersteller sind zu beachten.
Erforderliches Kürzen bzw. manuelles Anpassen von
Elementen, eventuelles Lösen und Wiederanziehen der
Schienenbefestigung ist einzurechnen.
Aus Kunststoff - Schienenkammerelementen innen und
außen für die Oberbauart Feste Fahrbahn mit W-
Befestigung entsprechend der gültigen
Betriebsvorschrift der DVB AG zur Oberbauform einbauen,
einschließlich dem Verschließen bautechnisch bedingter
Lücken,
für Schwellengleis mit Zweiblockschwelle
TB/ZB - 1450 K-W25 bzw. TB/ZB - 1450 K-W25 Sp,
K-W - Befestigung.
und Rillenschienen 60 R1 / 60 R2.
Im Streckengleis.
Das Füllmaterial wird beigestellt.
Das auf dem Werkplatz Reick durch AG aufgeladene Füllmaterial zur Baustelle transportieren und
abladen.
Vorhandene Hohlräume mit zum Kunststoff-
Kammerelement passenden Material verschließen.
Bezugsgröße: Einfachgleis
Menge: 10,000 m

#### Abschnitt 5.2 Asphaltdeckenschluss

*Hinweis: Binderschicht:*

**5.2.10 Asphaltbinder einbauen Gleis maschinell*10,0cm AC16BS*10/40-65A Feste Fahrb.,W-Be**
StL-Nr. 26900510151191
Asphaltbinderschicht gemäß ZTV-Asphalt StB in der
jeweils gültigen Fassung und  entsprechend der
gültigen Betriebsvorschrift der DVB AG fachgerecht
herstellen.
Eventuell erforderlicher Handeinbau ist einzurechnen.
im Gleisbereich maschinell mittels Asphaltfertiger.
Einbaudicke 10 cm.
Mischgutart AC 16 B S.
Resultierendes Bindemittel = (10/40-65 A // PmB 10/25
VL).
In Bereichen 'der Oberbauform
Ri53-10 auf Fester Fahrbahn'

Fachgerechter Einbau bei der Oberbauart
Feste Fahrbahn mit W-Befestigung Rheda City - Bauart
DVB AG - entsprechend der gültigen Betriebsvorschrift
der DVB AG (Anlage der Ausschreibung).
Die Oberfläche der Festen Fahrbahn bei Erfordernis
vor dem Einbau des Asphaltbinders mit geeigneten
Maßnahmen nach Wahl des AN trocknen.
Menge: 33,000 m2

**5.2.20 Asphaltbinder einbauen Gleis maschinell*6,0cm AC16BS*10/40-65A Baubeschr+Zeichn.**
StL-Nr. 26900510121192
Asphaltbinderschicht gemäß ZTV-Asphalt StB in der
jeweils gültigen Fassung und  entsprechend der
gültigen Betriebsvorschrift der DVB AG fachgerecht
herstellen.
Eventuell erforderlicher Handeinbau ist einzurechnen.
im Gleisbereich maschinell mittels Asphaltfertiger.
Einbaudicke 6,0 cm.
Mischgutart AC 16 B S.
Resultierendes Bindemittel = (10/40-65 A // PmB 10/25
VL).
In Bereichen 'der Oberbauformen
60R1 auf Betonschwelle B1500 bzw. TBS 1450.'

Ausführung nach Baubeschreibung und Plänen des AG.
Menge: 2905,000 m2

**5.2.30 Asphaltbinder einbauen Gleis maschinell AC16BS*10/40-65A Feste Fahrb.,W-Be**
StL-Nr. 26900510191191
Asphaltbinderschicht gemäß ZTV-Asphalt StB in der
jeweils gültigen Fassung und  entsprechend der
gültigen Betriebsvorschrift der DVB AG fachgerecht
herstellen.
Eventuell erforderlicher Handeinbau ist einzurechnen.
im Gleisbereich maschinell mittels Asphaltfertiger.
Einbaudicke '14,5 cm,
in zwei Lagen.'

Mischgutart AC 16 B S.
Resultierendes Bindemittel = (10/40-65 A // PmB 10/25
VL).
In Bereichen 'der Oberbauform
60R1 auf Fester Fahrbahn'

Fachgerechter Einbau bei der Oberbauart
Feste Fahrbahn mit W-Befestigung Rheda City - Bauart
DVB AG - entsprechend der gültigen Betriebsvorschrift
der DVB AG (Anlage der Ausschreibung).
Die Oberfläche der Festen Fahrbahn bei Erfordernis
vor dem Einbau des Asphaltbinders mit geeigneten
Maßnahmen nach Wahl des AN trocknen.
Menge: 50,000 m2

*Hinweis: Deckschicht:*

**5.2.40 Gussasphalt einbauen Gleis maschinell Dicke 4cm*PmB 10/25 VH/VL dunk.bitum.Splitt*Abrieb entf.Gleis**
StL-Nr. 2690051129230201
Asphaltdeckschicht aus Gussasphalt gemäß
ZTV-Asphalt StB in der jeweils gültigen Fassung und
entsprechend der gültigen Betriebsvorschrift der DVB AG
fachgerecht herstellen.
im Gleisbereich maschinell mit einer schienengeführten
Einbaubohle soweit technisch möglich,
als Dachprofil mit 2 Prozent Neigung bzw.
als Einseitneigung entsprechend geplanter Überhöhung.
Handeinbau in Randbereichen und in technologisch
bedingten Kleinflächen ist einzurechnen.
Gussasphalt 'MA 11 S.
Im Bereich kreuzender Kfz-Verkehre mit max. 1 % Überhöhung einbauen.'

Einbaudicke 4,0 cm einschließlich eingedrücktem
Abstreumaterial.
Resultierendes Bindemittel = PmB 10/25 VH/VL.
Heiße Gussasphaltoberfläche mit 12-15 kg/m2 dunklem
(grau bis schwarz) bitumenumhülltem Splitt,
PSV-Wert 51, Körnung 2/5 mm, im Gleisbereich nach
Verfahren A maschinell abstreuen und mit Walze
andrücken.
Nicht gebundenes, überschüssiges Abstreumaterial aufnehmen und entsorgen. Schienenrillen, Zungenvorrichtungen und Entwässerungsschlitze bis zur
Inbetriebnahme der Gleisanlage vom Splitt reinigen.
In den nachfolgenden 3 Tagen loses Material wie Splitt
und sonstigen Abrieb aufnehmen und entsorgen.
Menge: 2988,000 m2

#### Abschnitt 5.3 Technologisch bedingter Asphaltrückschnitt und Fugenherstellung

*Hinweis: Bereich Feste Fahrbahn, Ri. 53-10:*

**5.3.10 Fuge Asphaltdecksch. Var. A herst Dicke ü.2,5-4,5cm*Breite 10 mm**
StL-Nr. 2681390121
Fuge als Längsfuge in Asphaltdeckschicht nach Variante
A herstellen.
Darin sind der Rückschnitt der zuerst eingebauten
Einbaubahn, der dadurch verursachte
Mehrverbrauch an eingebautem Asphaltmischgut, die
Aufnahme und Verwertung des abgetrennten Asphalts,
die Säuberung der Trennfläche, Schneiden des
Fugenspaltes in der Asphaltdeckschicht, die Säuberung
des Fugenspaltes sowie das Verfüllen der Fuge mit heiß
verarbeitbarer Fugenmasse Typ N2, einschließlich
zugehörigem und zuvor aufgetragenem Voranstrichmittel enthalten.
Dicke der Schicht über 2,5 bis 4,5 cm.
Fugenspaltbreite = 10 mm.
Menge: 5,000 m

**5.3.20 Naht Asphaltbindersch. Var. A herst Dicke ü.9-11 cm*PmB heiß**
StL-Nr. 2681390531
Naht als Längsnaht in Asphaltbinderschicht nach Variante A herstellen.
Darin sind der Rückschnitt der zuerst hergestellten
Einbaubahn, der dadurch verursachte Mehrverbrauch an
eingebautem Asphaltmischgut, die Aufnahme und Verwertung des abgetrennten Asphalts, die Säuberung der
Trennfläche und Aufbringen von Bitumen auf Trennfläche
enthalten.
Dicke der Schicht über 9,0 bis 11,0 cm.
Heiß aufzubringendes Polymermodifiziertes Bitumen auf
die Nahtflanke volldeckend auftragen oder anspritzen,
Menge 50 g/m je cm Schichtdicke.
Menge: 5,000 m

*Hinweis: Bereich Schwellengleis, 60R1:*

**5.3.30 Naht Asphaltbindersch. Var. A herst Dicke ü.4,5-7,5cm*PmB heiß**
StL-Nr. 2681390511
Naht als Längsnaht in Asphaltbinderschicht nach Variante A herstellen.
Darin sind der Rückschnitt der zuerst hergestellten
Einbaubahn, der dadurch verursachte Mehrverbrauch an
eingebautem Asphaltmischgut, die Aufnahme und Verwertung des abgetrennten Asphalts, die Säuberung der
Trennfläche und Aufbringen von Bitumen auf Trennfläche
enthalten.
Dicke der Schicht über 4,5 bis 7,5 cm.
Heiß aufzubringendes Polymermodifiziertes Bitumen auf
die Nahtflanke volldeckend auftragen oder anspritzen,
Menge 50 g/m je cm Schichtdicke.
Menge: 92,000 m

**5.3.40 Naht Asphalttragsch. Var. A herst Dicke ü.7,5-10 cm*PmB heiß**
StL-Nr. 268139092010
Naht als Längsnaht in Asphalttragschicht nach Variante
A herstellen.
Darin sind der Rückbau der zuerst hergestellten Einbaubahn, der dadurch verursachte Mehrverbrauch an
eingebautem Asphaltmischgut, die Aufnahme und Verwertung des abgetrennten Asphalts, die Säuberung der
Trennfläche und Aufbringen von Bitumen auf Trennfläche
enthalten.
Dicke der Schicht über 7,5 bis 10,0 cm.
Heiß aufzubringendes Polymermodifiziertes Bitumen auf
die Nahtflanke volldeckend auftragen oder anspritzen,
Menge 50 g/m je cm Schichtdicke.
Menge: 92,000 m

#### Abschnitt 5.4 Gleisfugen

*Hinweis: Fahrkopf:*

**5.4.10 Fuge im Gleisbereich herstellen fräsen.schneiden*Längsfuge zw.Schie.+Asphalt*Gussasphalt*F.-Breite50mm F. m Fuge**
StL-Nr. 2690057021119101
Fuge im Gleisbereich fachgerecht entsprechend der
gültigen Betriebsvorschrift der DVB AG - Fugen im
Gleisbereich- und nach ZTV Fug-STB 15 herstellen.
Fugenspalt maschinell durch Fräsen oder Schneiden
herstellen.
Fuge als Längsfuge.
zwischen Schiene und Asphalteindeckung.
Fuge in Gussasphalt herstellen.
Fugentiefe '34 mm am Fahrkopf'

Fugenbreite 50 +4/-0 mm am Fahrkopf.
Bezugsgröße: m-Fuge
Menge: 1918,000 m

**5.4.20 Fuge im Gleisbereich verfüllen Längsfuge*zw.Schie.+Asphalt Füllhöhe 34 mm F.*F.-Breite 50mm F. Dreiflankenhaftg.*Fuge gl.geb.strah bitu-Fug*Kontrollprüfungen**
StL-Nr. 2690057111112123
Fuge im Gleisbereich fachgerecht entsprechend der
gültigen Betriebsvorschrift der DVB AG - Fugen im
Gleisbereich - und nach ZTV Fug-STB 15 reinigen und
verfüllen.
Voranstrich (Primer) abgestimmt auf die Fugenvergussmasse vollflächig auf die Fugenflanken mittels Pinsel
aufbringen und gründlich einarbeiten.
Vermischung unterschiedlicher Primer für die
verschiedenen Fugenflanken vermeiden.
Die bei den Arbeitsvorgängen vorherrschenden
Witterungsbedingungen (entspr. Ablüftbedingungen
des Primers) beachten.
Fuge als Längsfuge
zwischen Schiene und Asphalteindeckung.
Verfüllhöhe ca. 34 mm am Fahrkopf.
Fugenbreite 50 +4/-0 mm am Fahrkopf.
Fugenboden ohne Trennmittel oder trennende Substanzen
zur Sicherstellung der Dreiflankenhaftung.
Fugenflanken durch gleisgebundenes und spurgeführtes
Strahlen reinigen. Die Fugenflanke an der Schiene muss
vollflächig metallisch rein und aufgerauht sein.
Strahlrückstände neben dem Fugenspalt entfernen und
mittels geeigneter Saugtechnik entsorgen.
Füllstoff: Polymermodifizierte, bitumenhaltige
Fugenvergussmasse gemäß TL Fug-StB 24 und den
Technischen Merkblättern der Vergussmaterialhersteller
nach Voranstrich zweilagig in den Fugenspalt einbauen.
Kontrollprüfungen des Vergussmaterials erfolgen
entsprechend Bauvertrag oder auf Anweisung des AG.
Bezugsgröße: m-Fuge
Menge: 40,000 m

**5.4.30 Fuge im Gleisbereich verfüllen Längsfuge*zw.Schie.+Asphalt Füllhöhe 34 mm F.*F.-Breite 50mm F. Zweiflankenhaftg.*Fuge gl.geb.strah bitu-Fug*Kontrollprüfungen**
StL-Nr. 2690057111111123
Fuge im Gleisbereich fachgerecht entsprechend der
gültigen Betriebsvorschrift der DVB AG - Fugen im
Gleisbereich - und nach ZTV Fug-STB 15 reinigen und
verfüllen.
Voranstrich (Primer) abgestimmt auf die Fugenvergussmasse vollflächig auf die Fugenflanken mittels Pinsel
aufbringen und gründlich einarbeiten.
Vermischung unterschiedlicher Primer für die
verschiedenen Fugenflanken vermeiden.
Die bei den Arbeitsvorgängen vorherrschenden
Witterungsbedingungen (entspr. Ablüftbedingungen
des Primers) beachten.
Fuge als Längsfuge
zwischen Schiene und Asphalteindeckung.
Verfüllhöhe ca. 34 mm am Fahrkopf.
Fugenbreite 50 +4/-0 mm am Fahrkopf.
Fugenboden mit geeignetem Trennmittel für
Zweiflankenhaftung versehen.
Fugenflanken durch gleisgebundenes und spurgeführtes
Strahlen reinigen. Die Fugenflanke an der Schiene muss
vollflächig metallisch rein und aufgerauht sein.
Strahlrückstände neben dem Fugenspalt entfernen und
mittels geeigneter Saugtechnik entsorgen.
Füllstoff: Polymermodifizierte, bitumenhaltige
Fugenvergussmasse gemäß TL Fug-StB 24 und den
Technischen Merkblättern der Vergussmaterialhersteller
nach Voranstrich zweilagig in den Fugenspalt einbauen.
Kontrollprüfungen des Vergussmaterials erfolgen
entsprechend Bauvertrag oder auf Anweisung des AG.
Bezugsgröße: m-Fuge
Menge: 1878,000 m

*Hinweis: Rillenkopf:*

**5.4.40 Fuge im Gleisbereich herstellen fräsen.schneiden*Längsfuge zw.Schie.+Asphalt*Gussasphalt*F.-Breite35mm R. m Fuge**
StL-Nr. 2690057021119201
Fuge im Gleisbereich fachgerecht entsprechend der
gültigen Betriebsvorschrift der DVB AG - Fugen im
Gleisbereich- und nach ZTV Fug-STB 15 herstellen.
Fugenspalt maschinell durch Fräsen oder Schneiden
herstellen.
Fuge als Längsfuge.
zwischen Schiene und Asphalteindeckung.
Fuge in Gussasphalt herstellen.
Fugentiefe '34 mm am Rillenkopf'

Fugenbreite 35 +4/-0 mm am Rillenkopf.
Bezugsgröße: m-Fuge
Menge: 1918,000 m

**5.4.50 Fuge im Gleisbereich verfüllen Längsfuge*zw.Schie.+Asphalt Füllhöhe 34 mm R. Dreiflankenhaftg.*Fuge gl.geb.strah bitu-Fug*Kontrollprüfungen**
StL-Nr. 2690057111292123
Fuge im Gleisbereich fachgerecht entsprechend der
gültigen Betriebsvorschrift der DVB AG - Fugen im
Gleisbereich - und nach ZTV Fug-STB 15 reinigen und
verfüllen.
Voranstrich (Primer) abgestimmt auf die Fugenvergussmasse vollflächig auf die Fugenflanken mittels Pinsel
aufbringen und gründlich einarbeiten.
Vermischung unterschiedlicher Primer für die
verschiedenen Fugenflanken vermeiden.
Die bei den Arbeitsvorgängen vorherrschenden
Witterungsbedingungen (entspr. Ablüftbedingungen
des Primers) beachten.
Fuge als Längsfuge
zwischen Schiene und Asphalteindeckung.
Verfüllhöhe ca. 34 mm am Rillenkopf.
Fugenbreite '35 mm am Rillenkopf'

Fugenboden ohne Trennmittel oder trennende Substanzen
zur Sicherstellung der Dreiflankenhaftung.
Fugenflanken durch gleisgebundenes und spurgeführtes
Strahlen reinigen. Die Fugenflanke an der Schiene muss
vollflächig metallisch rein und aufgerauht sein.
Strahlrückstände neben dem Fugenspalt entfernen und
mittels geeigneter Saugtechnik entsorgen.
Füllstoff: Polymermodifizierte, bitumenhaltige
Fugenvergussmasse gemäß TL Fug-StB 24 und den
Technischen Merkblättern der Vergussmaterialhersteller
nach Voranstrich zweilagig in den Fugenspalt einbauen.
Kontrollprüfungen des Vergussmaterials erfolgen
entsprechend Bauvertrag oder auf Anweisung des AG.
Bezugsgröße: m-Fuge
Menge: 40,000 m

**5.4.60 Fuge im Gleisbereich verfüllen Längsfuge*zw.Schie.+Asphalt Füllhöhe 34 mm R. Zweiflankenhaftg.*Fuge gl.geb.strah bitu-Fug*Kontrollprüfungen**
StL-Nr. 2690057111291123
Fuge im Gleisbereich fachgerecht entsprechend der
gültigen Betriebsvorschrift der DVB AG - Fugen im
Gleisbereich - und nach ZTV Fug-STB 15 reinigen und
verfüllen.
Voranstrich (Primer) abgestimmt auf die Fugenvergussmasse vollflächig auf die Fugenflanken mittels Pinsel
aufbringen und gründlich einarbeiten.
Vermischung unterschiedlicher Primer für die
verschiedenen Fugenflanken vermeiden.
Die bei den Arbeitsvorgängen vorherrschenden
Witterungsbedingungen (entspr. Ablüftbedingungen
des Primers) beachten.
Fuge als Längsfuge
zwischen Schiene und Asphalteindeckung.
Verfüllhöhe ca. 34 mm am Rillenkopf.
Fugenbreite '35 mm am Rillenkopf'

Fugenboden mit geeignetem Trennmittel für
Zweiflankenhaftung versehen.
Fugenflanken durch gleisgebundenes und spurgeführtes
Strahlen reinigen. Die Fugenflanke an der Schiene muss
vollflächig metallisch rein und aufgerauht sein.
Strahlrückstände neben dem Fugenspalt entfernen und
mittels geeigneter Saugtechnik entsorgen.
Füllstoff: Polymermodifizierte, bitumenhaltige
Fugenvergussmasse gemäß TL Fug-StB 24 und den
Technischen Merkblättern der Vergussmaterialhersteller
nach Voranstrich zweilagig in den Fugenspalt einbauen.
Kontrollprüfungen des Vergussmaterials erfolgen
entsprechend Bauvertrag oder auf Anweisung des AG.
Bezugsgröße: m-Fuge
Menge: 1878,000 m

#### Abschnitt 5.5 Randfugen

**5.5.10 Randfugen herstellen Asphaltdecke*Gussasphalt Gleisrandbereich*Fugensch.o.Fase Längs-/Querfuge F.-Breite 10 mm**
StL-Nr. 2690057511423902
Fugenspalt als Randfuge fachgerecht herstellen.
Fugenspalt in Asphaltdeckschicht
aus Gussasphalt.
an den Gleisrandbereich angrenzend.
mit einem zwangsgeführten Fugenschneider ohne
Fasenscheibe schneiden.
Fugen als Längs- und Querfugen,
'Fugentiefe 40 mm'

Fugenbreite 10 mm,
Menge: 977,000 m

**5.5.20 Randfugen verfüllen Asphaltdecke*Gleisrandbereich Längs-/Querfuge F.-Breite 10 mm*F.ausb.säub.trock bit.Verguss*inkl.Stoffe.Ger.**
StL-Nr. 2590057614392211
Randfugen fachgerecht säubern und verfüllen.
Fuge in Asphaltdeckschicht
an den Gleisrandbereich angrenzend.
Fugen als Längs- und Querfuge.
Fugentiefe '40 mm'

Fugenbreite 10 mm.
Fuge, soweit erforderlich ausbessern bzw. nachschneiden, mit Wasserstrahl säubern und anschließend
trocknen.
Fugenwandungen vollflächig mit Voranstrich, abgestimmt
auf die Fugenvergussmasse, versehen. Fugenraum bis
Oberkante mit heiß verarbeitbarer Fugenvergussmasse
nach TL Fug-StB 15 und den Technischen Merkblättern
der Vergussmaterialhersteller nach Ablüften des Voranstrichs zweilagig verfüllen.
Inkl. aller notwendigen Arbeiten, Stoffe und Geräte.
Menge: 977,000 m

**5.5.30 Randfugen herstellen Asphaltdecke*Gussasphalt um Schacht.*Fugensch.o.Fase Längs-/Querfuge F.-Breite 10 mm**
StL-Nr. 2690057511523902
Fugenspalt als Randfuge fachgerecht herstellen.
Fugenspalt in Asphaltdeckschicht
aus Gussasphalt.
um Schachtabdeckungen herum.
mit einem zwangsgeführten Fugenschneider ohne
Fasenscheibe schneiden.
Fugen als Längs- und Querfugen,
'Fugentiefe 40 mm'

Fugenbreite 10 mm,
Menge: 4,000 m

**5.5.40 Randfugen verfüllen Asphaltdecke*um Schacht. F.-Breite 10 mm*F.ausb.säub.trock bit.Verguss*Kontrollprüfung**
StL-Nr. 2690057615992212
Randfugen fachgerecht säubern und verfüllen.
Fuge in Asphaltdeckschicht
um Schachtabdeckungen herum.
Fuge als 'Umrandungsfuge der Schachtabdeckung'

Fugentiefe '40 mm'

Fugenbreite 10 mm.
Fuge, soweit erforderlich ausbessern bzw. nachschneiden, mit Wasserstrahl säubern und anschließend
trocknen.
Fugenwandungen vollflächig mit Voranstrich, abgestimmt
auf die Fugenvergussmasse, versehen. Fugenraum bis
Oberkante mit heiß verarbeitbarer Fugenvergussmasse
nach TL Fug-StB 24 und den Technischen Merkblättern
der Vergussmaterialhersteller nach Ablüften des Voranstrichs zweilagig verfüllen.
Kontrollprüfungen des Vergussmaterials erfolgen
entsprechend Bauvertrag oder auf Anweisung des AG.
Menge: 4,000 m

**5.5.50 Randfugen herstellen Asphaltdecke*Gussasphalt*Fugensch.o.Fase Längs-/Querfuge F.-Breite 10 mm*inkl.Stoffe.Ger.**
StL-Nr. 2590057511923921
Fugenspalt als Randfuge fachgerecht herstellen.
Fugenspalt in Asphaltdeckschicht
aus Gussasphalt.
'vor Granitbord.'

mit einem zwangsgeführten Fugenschneider ohne
Fasenscheibe schneiden.
Fugen als Längs- und Querfugen,
'Fugentiefe 40 mm'

Fugenbreite 10 mm,
Inkl. aller notwendigen Arbeiten, Stoffe und Geräte.
Menge: 10,000 m

**5.5.60 Randfugen verfüllen Asphaltdecke Längsfuge F.-Breite 10 mm*F.ausb.säub.trock bit.Verguss*inkl.Stoffe.Ger.**
StL-Nr. 2590057619192211
Randfugen fachgerecht säubern und verfüllen.
Fuge in Asphaltdeckschicht
vor 'Granitbord'

Fuge als Längsfuge.
Fugentiefe '40 mm'

Fugenbreite 10 mm.
Fuge, soweit erforderlich ausbessern bzw. nachschneiden, mit Wasserstrahl säubern und anschließend
trocknen.
Fugenwandungen vollflächig mit Voranstrich, abgestimmt
auf die Fugenvergussmasse, versehen. Fugenraum bis
Oberkante mit heiß verarbeitbarer Fugenvergussmasse
nach TL Fug-StB 15 und den Technischen Merkblättern
der Vergussmaterialhersteller nach Ablüften des Voranstrichs zweilagig verfüllen.
Inkl. aller notwendigen Arbeiten, Stoffe und Geräte.
Menge: 10,000 m

#### Abschnitt 5.6 Scheinfugen

**5.6.10 Scheinfugen herstellen Gussasph.Binder*vor An-Einbaut. Fugensch.o.Fase*Querfuge*F.-Breite 10 mm**
StL-Nr. 26900572542292
Fugenspalt als Scheinfuge im Gleisbereich fachgerecht
herstellen.
in Gussasphalt und Asphaltbinder
vor Schienenentwässerungskästen, Gleisanschlusskästen, Schachtabdeckungen und sonstigen Einbauteilen
im Deckenschluss.
mit einem zwangsgeführten Fugenschneider ohne
Fasenscheibe schneiden.
Fuge als Querfuge,
Fugentiefe '60 mm'

Fugenbreite 10 mm,
Menge: 30,000 m

**5.6.20 Scheinfugen verfüllen Gussasph.Binder*vor An-Einbaut. Querfuge F.-Breite 10 mm*F.ausb.säub.trock bit.Verguss**
StL-Nr. 2690057354292210
Scheinfugen im Gleisbereich fachgerecht säubern und
verfüllen.
in Gussasphalt und Asphaltbinder
vor Schienenentwässerungskästen, Gleisanschlusskästen, Schachtabdeckungen und sonstigen Einbauteilen
im Deckenschluss.
Fuge als Querfuge,
Fugentiefe '60 mm'

Fugenbreite 10 mm,
Fuge, soweit erforderlich ausbessern bzw. nachschneiden, mit Wasserstrahl säubern und anschließend
trocknen.
Fugenwandungen vollflächig mit Voranstrich, abgestimmt
auf die Fugenvergussmasse, versehen. Fugenraum bis
Oberkante mit heiß verarbeitbarer Fugenvergussmasse
nach TL Fug-STB 24 und den Technischen Merkblättern
der Vergussmaterialhersteller nach Ablüften des Voranstrichs zweilagig verfüllen.
Menge: 30,000 m

#### Abschnitt 5.7 Verguss

*Hinweis: Entwässerungskästen;*

**5.7.10 Verguss Schienenanbaukästen Entw.-k.*60R1*bituminös**
StL-Nr. 26900515120200
Schienenanbaukästen vollständig unter- und seitlich
dreiseitig mit Fugenvergussmasse vergießen.
Den Fugenraum während des Asphalteinbaus mit
geeigneten Mitteln abstellen. Nach rechtzeitiger
Absprache mit dem AG können vorgefertigte
Metall-Schalungsrahmen bereitgestellt werden. Die
Abholung und Rücklieferung der gereinigten Rahmen
erfolgt ab Werkplatz Reick bzw. einer anderen Baustelle
im Gleisnetz der DVB AG. Bereits eingebaute Schienenkammerelemente so einzukürzen, dass der Metall-
Rahmen direkt an der Schiene anliegen kann.
Vor dem Einbau der Schalung den Spalt zwischen
Schienenanbauteil und Schiene mit geeignetem,
temperaturbeständigen Material abdichten.
Nach dem Asphalteinbau de Metall-Rahmen
entfernen, den Fugenspalt reinigen und vergießen.
Die jeweils gültigen Technischen Merkblätter und
Verarbeitungshinweise des Herstellers beachten.
Schienenentwässerungskasten.
für Schienenprofil 60R1 / 60R2.
Vergussmaterial: Bituminöser Fugendichtstoff gem.
TL Fug StB 24
Menge: 34,000 St

*Hinweis: GAK:*

**5.7.20 Verguss Schienenanbaukästen Gleiskasten*60R1*bituminös**
StL-Nr. 26900515220200
Schienenanbaukästen vollständig unter- und seitlich
dreiseitig mit Fugenvergussmasse vergießen.
Den Fugenraum während des Asphalteinbaus mit
geeigneten Mitteln abstellen. Nach rechtzeitiger
Absprache mit dem AG können vorgefertigte
Metall-Schalungsrahmen bereitgestellt werden. Die
Abholung und Rücklieferung der gereinigten Rahmen
erfolgt ab Werkplatz Reick bzw. einer anderen Baustelle
im Gleisnetz der DVB AG. Bereits eingebaute Schienenkammerelemente so einzukürzen, dass der Metall-
Rahmen direkt an der Schiene anliegen kann.
Vor dem Einbau der Schalung den Spalt zwischen
Schienenanbauteil und Schiene mit geeignetem,
temperaturbeständigen Material abdichten.
Nach dem Asphalteinbau de Metall-Rahmen
entfernen, den Fugenspalt reinigen und vergießen.
Die jeweils gültigen Technischen Merkblätter und
Verarbeitungshinweise des Herstellers beachten.
Gleisanschlusskasten.
für Schienenprofil 60R1 / 60R2.
Vergussmaterial: Bituminöser Fugendichtstoff gem.
TL Fug StB 24
Menge: 3,000 St

### Bereich 6 Elektrische Ausrüstung

#### Abschnitt 6.1 Tiefbau für elektrische Ausrüstung

**6.1.10 Ausbau Gleiskasten*Abbr.gut.entfern. übr.Abbr.entf*Schrotterlös**
StL-Nr. 26900740990111
Gleiskasten ausbauen.
An den Schienen verbliebene Gleiskastenrippen unter
Beachtung des einzubringenden Deckenschlusses nach
Abstimmung mit dem  Schweißverantwortlichen gegebenenfalls teilweise abbrennen.
Für 'Schutzerde für OKV 501-03, Speisepunkt 1016-1 und Streustrommessstelle SM 018.'

Abbruchgut von der Baustelle entfernen und nachweislich
im Auftrag des AG entsprechend dem Kreislaufwirtschaftsgesetz entsorgen
(Verwertung oder Beseitigung).
Bis dahin verbleibt dieses im Eigentum des AG.
Übriges Abbruchgut von der Baustelle entfernen und
nachweislich im Auftrag des AG entsprechend dem
Kreislaufwirtschaftsgesetz entsorgen (Verwertung
oder Beseitigung). Bis dahin verbleibt dieses im Eigentum des AG. Die Nachweise sind nach konkreter Entsorgung unverzüglich und chronologisch zusammengestellt
dem AG zu übergeben. Sie sind Grundlage jeglicher
Abrechnung.
Mit der Schlussrechnung ist dem AG eine Gutschrift über
die nachgewiesenen tatsächlichen Entsorgungserlöse von
Schrott einzureichen.
Menge: 3,000 St

#### Abschnitt 6.2 Schienenanschluss montieren und Kabel sichern + anschließen für Speisepunkt, Kabelverteiler und Streustrommessstelle

*Hinweis: Beschreibung*
Während des Gleisbaus ist vom AN ein Schienenanschluss für folgende vorhandene Anlageteile im Baubereich entsprechend des Lageplans neu zu montieren:

Schutzerde für OKV 501-03, Speisepunkt 1016-1 und Streustrommessstelle SM 018 F
- alten GAK mit Schienentausch demontieren und entsorgen
- 2x Kabel 70 mm² im Schutzrohr Pz63 von GAK abklemmen und bauzeitlich sichern
- neuen GAK an gleiche Stelle installieren
- gesicherte Kabel in neuen GAK einführen und anschließen

Das ausführende Unternehmen muss für die Ausführung der erforderlichen Elektroarbeiten sowie besonders für die fachgerechte Montage der Kontaktanschlüsse am Schienensteg qualifiziert sein.

Technische Abstimmungen
Für technische Abstimmungen zu Bahnstromkabelanlagen (Schienenanschlüsse für Speisepunkte und OKV) steht seitens des Instandhaltungsbereichs Bahnstromversorgung der Dresdner Verkehrsbetriebe AG, INI33, Herr Morche, Tel. 0351/ 857 2573, zur Verfügung.

**6.2.10 Beigestellten Gleisanschlusskasten montieren**
beigestellten Gleisanschlusskasten für Verbindung mit der Rückleitung im Lager DVB AG abholen, zur Baustelle transportieren und fachgerecht nach Betriebsvorschrift Nr. T4-438/0 montieren.

Alle Arbeiten sind vor der Ausführung unbedingt mit der Dresdner Verkehrsbetriebe AG abzustimmen.
Menge: 1,000 St

**6.2.20 Vorhandene Kabel abklemmen, sichern, wieder anschließen**
Vorhandenes Kabel vom alten Gleisanschlusskasten abklemmen, während der Baumaßnahme sichern, nach Installation der neuen Gleisanschlusskästen an gleicher Stelle wieder anschließen.
Menge: 2,000 St

**6.2.30 Kabelprüfung Speise-, Rückleitungspunkte**
*** Pauschalposition
Kabelprüfung an verlegten Kabeln laut Leistungsumfang dieses Abschnittes (Speise-, Rückleitungspunkte und Verbindungen zur Rückleitung):
- Gleichspannungskabel (N)A2XS(F)2Y (OKV-Speisepunkt)
- 1 kV- Kabel (Kabelverbindungen zur Rückleitung/ Schienen (OKV-Rückleitungspunkt und Verbindung mit der Rückleitung (Fahrschienen/Bahnerdung) laut Leistungsumfang dieses Abschnittes

Erstprüfung neuverlegte Kabel mit VPE-Isolierung ((N)A2XS(F)2Y bzw. (N)2XS(F)2Y) gemäß VDV-Schrift 515 sowie DVB AG Betriebsvorschrift (BV) Nr. T4-431/0 vom 26.06.2008 (Elektrische Prüfung von Bahnstromkabeln), nach Verlegung und nach beendeter Montage der Armaturen sowie ggf. Prüfung nach Anschluss an die Bestandsanlage pro Kabel durchführen.
Protokollierung auf vom AG beigestelltem Prüfprotokoll.
Die Prüfung ist durchzuführen vor dem technologisch bedingten Anschluss (Muffen) an die Bestandsanlage.
Die Abschlussprüfung der komplett fertig gestellten Anlage nach dem Anschluss an die bestehenden Anlagenteile ist gemäß Punkt 5. der BV T4-431/0 durchzuführen und auf separatem Prüfprotokoll zu dokumentieren (Kennzeichnung: Prüfung nach Anschluss an Bestandsanlage).
Die Prüfprotokolle sind unmittelbar nach der Prüfung elektronisch an den zuständigen Mitarbeiter des AG zu übersenden und im Original zur Abnahme zu übergeben.
Menge: 1,000 psch

### Bereich 7 Verkehrsführung während der Bauzeit

#### Abschnitt 7.1 Gesamte Bauzeit

**7.1.10 Hilfsbrücken - Bauzeit - Stck Fußg.-Hilfsbrücke*Schutzeinrichtung*Lä. 10,00-12,50m**
StL-Nr. 26900061149409
Hilfsbrücke herstellen, für die Dauer der
vertraglichen Ausführungsfrist vor- und unterhalten,
im Zuge des Baufortschritts sowie nach technischem
Erfordernis auf der Baustelle umsetzen und nach
Beendigung der Bauarbeiten wieder aus dem
Baustellenbereich entfernen.
als Fußgängerhilfsbrücke
mit allen erforderlichen Schutzeinrichtungen und
Verkehrssicherungsmaßnahmen,
Nutzbreite 'mindestens 1,60 m lichte Breite'

Länge über 10,00 bis 12,50 m.
Oberfläche 'trocken und trittfest, für Rollstuhlfahrer geeignet.
Nach Erfordernis des Bauablaufs Hilfsbrücke durch den AN versetzen einschließlich 2x 12 m Arbeitsstellenabsperrgitter sowie 2x 1 Stk. Absperrschrankengitter umsetzen.'
Menge: 1,000 St

#### Abschnitt 7.2 BP 1

**7.2.10 Provisorische Verkehrsflächenbefestigung landwärtiges Gleis im Gleisbereich in BP 1 herstellen und vorhalten**
Provisorische, ortsfeste Verkehrsflächenbefestigung im Bereich des Straßenbahngleises und dessen Randbereichs auf vorhandener Stopfschotterschicht 22/45
in Teilfächen
herstellen.
Verfügbare Aufbauhöhe beträgt ca. 198 mm.
Die Oberkante der fertigen Verkehrsfläche höhengleich mit der Oberkante der Schienenrille und den angrenzenden Verkehrsflächen herstellen.
Lage:
- eine Teilfläche im landwärtigen Gleis auf Höhe Ostra-Allee Hausnr. 23: ca. 6,5 m2
- zwei Teilflächen auf Höhe Hertha-Lindne-Straße: ca. 14 m2 und ca. 12,5 m2

Bauliche Umsetzung innerhalb der als Ausführungszeitraum zur Verfügung stehenden Bauphase 1
unter Beachtung der bautechnologischen Rahmenbedingungen.

Herstellung als gebundener Asphaltaufbau, mit einer für den vorgesehenen Straßenbahn-, Kfz-, Rad- und Fußgängerverkehr geeigneten Asphaltkonstruktion gemäß TL Asphalt-StB 26, Schichtdicken nach vom AN gewählten Aufbau innerhalb der verfügbaren Gesamtaufbauhöhe.

Die Konstruktion nach Herstellung bis Beginn der Bauphase 3.1, mindestens jedoch für 7 Tage vorhalten.
In dieser Zeit muss die provisorische Eindeckung den auftretenden Verkehrsbeanspruchungen ohne verkehrsgefährdende Verformungen oder Schäden standhalten.

Prüfung und Vorbereitung der vorhandenen Stopfschotterunterlage, Herstellung der Anschlüsse an das Gleis und die angrenzenden Verkehrsflächen, Ausführung sämtlicher Nebenarbeiten sowie Unterhaltung für 7 Tage.

Ausführung gemäß TL Asphalt-StB 26, ZTV Asphalt-StB 26 Teil 1, DIN 18317 sowie unter Beachtung der für den Straßenbahngleisbereich maßgebenden Anforderungen aus BOStrab und DIN 5644-1.

Inkl. aller erforderlichen Stoffe, Betriebsmittel und Geräte
Menge: 33,000 m2

**7.2.20 Andienung Kulissentransporte in BP 1**
*** Pauschalposition
Aufrechterhaltung der Andienungsmöglichkeit für Kulissentransporte über die Kleine Packhofstraße während der Bauphase 1 für Anlieferungen per Sattelzug.

Einsatz dem jeweiligen Bauzustand entsprechender geeigneter provisorische Befahrbarkeits- bzw. Überbrückungslösungen,
z. B. Stahl-Überfahrplatten oder gleichwertige Konstruktionen, bereitzustellen, einzubauen, gegen Verschieben und Verrutschen zu sichern, vorzuhalten und nach erfolgter Anlieferung wieder zu entfernen. Die Wahl der technischen Ausführung obliegt dem AN.

Für die Kalkulation ist von einer Herstellung/Bereitstellung und entsprechendem Rückbau des Provisoriums 1 mal pro Kalendertag auszugehen.

Der AN hat aktiv an der Koordinierung der Anliefertermine mit AG, Bauoberleitung und dem Transportbetrieb mitzuwirken und die erforderlichen Maßnahmen rechtzeitig auf die vereinbarten Termine abzustimmen.

Die Pauschale umfasst sämtliche erforderlichen Lieferungen, Transporte, Geräte, Personal, Auf- und Abbauarbeiten, Anpassungen, Sicherungsmaßnahmen, Vorhaltung sowie Abtransport und ordnungsgemäße Verwertung bzw. Entsorgung.
Menge: 1,000 psch

#### Abschnitt 7.3 BP 3

**7.3.10 Provisorische Verkehrsflächenbefestigung landwärtiges Gleis in BP 3.1 zurückbauen**
Provisorische Verkehrsflächenbefestigung im Bereich des Straßenbahngleises nach Beendigung der Vorhaltezeit vollständig innerhalb der Bauphase 3.1 zurückbauen.
Lage: landwärtiges Gleis auf Höhe Ostra-Allee Hausnr. 23

Gebundene Asphaltbefestigung einschließlich sämtlicher Schichten bis zur vorhandenen Stopfschotterschicht aufnehmen.

Vorhandene Stopfschotterschicht und Gleisanlage sind beim Rückbau zu schonen und dürfen nicht beschädigt werden. Oberfläche der verbleibenden Stopfschotterschicht nach Abschluss der Arbeiten für die nachfolgende Bauausführung vorbereitet hinterlassen.

Einschließlich aller erforderlicher Nebenarbeiten, Geräte, Personal.

Das Fördern, Transport zum Zwischenlager sowie Entsorgungsanlage und Entsorgung werden separat vergütet (siehe entsprechende Positionen im Kapitel "Asphaltaufbruch").
Menge: 33,000 m2

#### Abschnitt 7.4 BP 4

**7.4.10 Anliegererschließung Hotel und SIB in Bauphase 4**
*** Pauschalposition
Gewährleistung durch den AN der Anliegerzufahrten zwischen jeweils 16:00 Uhr und 9:00 Uhr des Folgetages südwestliche Kleine Packhofstraße für Anlieferungen mit Lkw.

Einsatz dem jeweiligen Bauzustand entsprechender geeigneter provisorische Befahrbarkeits- bzw. Überbrückungslösungen,
z. B. Stahl-Überfahrplatten oder gleichwertige Konstruktionen, bereitzustellen, einzubauen, gegen Verschieben und Verrutschen zu sichern, vorzuhalten und nach erfolgter Anlieferung wieder zu entfernen. Die Wahl der technischen Ausführung obliegt dem AN.

Die Pauschale umfasst sämtliche erforderlichen Lieferungen, Transporte, Geräte, Personal, Auf- und Abbauarbeiten, Anpassungen, Sicherungsmaßnahmen, Vorhaltung sowie Abtransport und ordnungsgemäße Verwertung bzw. Entsorgung.
Menge: 1,000 psch
